# Grundschule Rheinhausen
Angebotsaufforderung (GAEB 90, DA83)
DV-Nummer: 410
Währung: EUR
Auftraggeber: Gemeinde Rheinhausen Bgm. Dr. Jürgen Louis Hauptstr. 95 7936

## Zusätzlicher Text
16-018 PROJEKTÜBERSICHT

GEWERKE: Gewerk

SANITÄRINSTALLATION nach DIN 18381

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

PLANUNG
AUSSEN
-ANLAGEN :
  AG Freiraum PartGmbB
  Landschaftarchitekten
  Poststraße 2
  79098 Freiburg im Breisgau
  Tel.: 0761 / 590071 - 0
  Fax: 0761 / 50526
  E-Mail: info@ag-freiraum.de

Alle während der Kalkulationszeit auftretenden Fragen
sind an die jeweiligen Planungsbüros zu richten.

## Zusätzlicher Text
16-018 VORBEMERKUNGEN

Folgende Vertragsbedingungen werden vereinbart:

Die VOB in der aktuellen Fassung ist Bestandteil des
Vertrages.

Dem vollständig ausgefüllten Leistungsverzeichnis ist
vom Bieter eine aktuelle Freistellungsbescheinigung
beizufügen.

Wird eine Abschrift oder ein LV mit Kurztext als
Angebot abgegeben, so bleibt der Text dieses Orginal-LV
als verbindlich gültig.

Ausführungsweise gemäß beiliegender Pläne (die dem LV
beigefügten Pläne, vorbehaltlich geringfügiger
Maßveränderungen, sind ausschließlich zur Kalkulation
dieses Angebotes). Die Ausführung erfolgt nach
örtlichem Aufmaß durch den Auftragnehmer und der
Absprache bzw. Freigabe durch die Bauleitung.

Abschlagszahlungen erfolgen entsprechend dem
Baufortschritt nach Vorlage eines prüfbaren Aufmaßes
mit einem Sicherheitseinbehalt in Höhe von 5 %.
Abschlagszahlungen können nur in Höhe eines über Aufmaß
ermittelten Leistungsstandes gestellt werden.

Ab 250.000,- EUR Abrechnungssumme netto erfolgt bei der
Schlussrechnung ein Gewährleistungseinbehalt in Höhe
von 3% der Abrechnungssumme bis zur Vorlage einer
entsprechenden Bankbürgschaftsurkunde.

Die Verjährungsfrist für Mängelansprüche nach VOB B §
13, beträgt 4 Jahre.

Hinweis zu Allgemeinen Einrichtungen:

Sämtliche sonstige Einrichtungbestandteile, die zur
Abwicklung der Arbeiten erforderlich sind, sind in die
Einheitspreise mit einzurechnen und werden nicht
gesondert vergütet.

Hinweise zu Umlagen bzw. Abzügen der Abrechnungssumme:

Das Anbringen von Werbebannern oder Schildern am
Baugerüst oder am Bauzaun ist untersagt. Für alle
Unternehmer wird ein Bauschild zur Verfügung gestellt.
Mit der hierfür erforderlichen Kostenumlage wird jede
Firma auf einer separaten Handwerkerleiste präsentiert.
Als Umlage für gemeinsames Bauschild mit
Handwerkerleiste erfolgt ein Abzug in Höhe von 250,-
EUR netto.

Es erfolgt kein Abzug für die Bauleistungsversicherung.

Es erfolgt kein Abzug für Baustrom und Bauwasser..

Bei Vereinbarung einer Skontierung, beträgt die Frist
10 Kalendertage nach Eingang der Rechnung beim
Architekten.

Die Entsorgung von Abfall aus dem Bereich des
Auftragnehmers, sowie das Beseitigen der
Verunreinigungen, die von den Arbeiten des
Auftragnehmers herrühren, ist gemäß VOB/C vom AN selbst
zu veranlassen.

Hinweise zu Aufmaße:

Die Aufmaße sind nachvollziehbar räumlich gegliedert
aufzustellen. Grundsätzlich sind hierfür Aufmaßpläne
vom Auftragnehmer zu erstellen. Die Grundlage für die
Aufmaßpläne sind die Ausführungspläne der Fachplaner.
Im Einzelfall sind die Aufmaße gemeinsam mit der
Fachbauleitung durchzufüren. Die Fachbauleitung erhält
die Originale der Aufmaßblätter, der AN eine Kopie. Die
Massen der einzelnen Aufmaßblätter sind in eine nach
Titeln und Positionen geordnete Aufmaßzusammenstellung
zu übertragen, die laufend fortgeschrieben wird.

Hinweise zu gleichwertigen Materialien bzw.
Ausführungen:

Bei einigen Positionen dieses LV ist die Möglichkeit
gegeben gleichwertige Materialien anzubieten. Das Feld
angebotenes Produkt oder Fabrikat ist in jedem Fall vom
Bieter zwingend auszufüllen, auch wenn das Leitprodukt
oder Leitfabrikat angeboten wird. Eintragungen wie
"siehe oben" oder "wie ausgeschrieben" oder ähnliches
sind nicht ausreichend. Fehlt die konkrete Angabe vom
angebotenen Produkt oder Fabrikat ist das Angebot
unvollständig und kann nicht gewertet werden. Die
Gleichwertigkeit ist schon zur Angebotsabgabe anhand
detaillierter technischer Unterlagen nachzuweisen sonst
ist das Angebot unvollständig und kann nicht gewertet
werden.

Hinweise zur Kalkulation:

Alle Leistungen verstehen sich, wenn nicht ausdrücklich
anders angegeben, inklusive Lieferung und fachgerechtem
Einbau. Alle durch den AN zu entsorg- enden Materialen
und Bauteile gehen in das Eigentum des Unternehmers
über.
In die Einheitspreise sind die entsprechenden
Transport- und Entsorgungskosten miteinzukalkulieren.

Bei widersprüchlichen Angaben zur Ausführung gilt LV
vor Plan.

## Zusätzlicher Text
16-018 ANGABEN ZUR BAUSTELLE UND AUSFÜHRUNG

Angaben zur Baustelle

Grundstück
Das Baugrundstück befindet sich in Rheinhausen im
Bürgerzentrum 2.
Das Baufeld für den Neubau der Grundschule liegt
gegenüber dem bestehenden Bürgerhaus und dem
Mehrgenerationenhaus auf der bisherigen
Parkplatzfläche.

Die Zufahrt erfolgt über die `Hauptstraße´ sowie die
Straße `Im Bürgerzentrum´.
Ausbaustandard: Asphaltierte Straße mit
Asphaltdeckschicht.
Das Baugrundstück selbst ist zum Teil versiegelt. Das
restliche Grundstück ist unbebaute Ackerfläche.

Siehe hierzu beigefügter Lageplan.

Dem AN wird geraten sich über die örtliche Situation
der Baustelle, der Beschaffenheit der Zufahrtswege, der
Verkehrs- und Versorgungsanlagen selbst durch
Augenschein und ggf. durch Rückfrage bei der Bauleitung
zu unterrichten.

Baubeschreibung
Der geplante Neubau der Grundschule ist ein
zweigeschossiges Gebäude und nicht unterkellert. Das
Gebäude besitzt ein flachgeneigtes Dach.
Der Haupteingang befindet sich auf der Westseite.
Die gesamte Tragkonstruktion, Wände und Decken werden
in Stahlbeton ausgeführt. Gegründet wird die
Tragkonstruktion auf einer statisch tragenden
Bodenplatte aus Stahlbeton.

Baukonstruktion
- Außenwände Stahlbeton 25 cm mit WDVS
- Innenwände tragend: Stahlbeton 25 cm, verputzt
- Innenwände nichttragend: Metall-Ständerwände
- Bodenplatte Stahlbeton d = 35 cm,
- Dämmung unter der Bodenplatte mit Perimeterdämmung im
Randbereich
- Geschossdecke EG Stahlbeton 30 cm mit abgehängten
Akustikdecken
- Geschossdecke OG Stahlbeton 25 cm mit abgehängten
Akustikdecken
- Dach: flachgeneigtes Dach
- Fenster: 3-fach Verglasung als Holz-Alu-Elemente
- Aussentüren: Alu-Elementtüren
- Sonnenschutz: außenliegende Raffstoren
- Bodenaufbauten: Zementestrich und
Calciumsulfatestrich
- Bodenbeläge: Linoleum und Fliesenbelag.

Haustechnik
Die Wärmeversorgung erfolgt über eine Grundwasser-
Wärmepumpe mit Brunnenanlage. Die Räume erhalten
Fußbodenheizung.
Der hohe energetische Standard des Gebäudes
berücksichtigt sowohl den winterlichen, als auch den
sommerlichen Wärmeschutz. Es wird außerdem eine
Lüftungsanlage zur kontrollierten Be- und Entlüftung
mit Wärmerückgewinnung vorgesehen. Diese sorgt zu allen
Jahreszeiten für frische und unverbrauchte Luft im
Gebäude und trägt in hohem Maße zur Energieeinsparung
bei.

Verkehrsverhältnisse auf der Baustelle, freizuhaltende
Flächen
Zufahrten und Wege für Baustellenverkehr werden vor
Arbeitsbeginn gemeinsam mit der Bauleitung besprochen
und abgestimmt.

Anschlüsse, für Wasser, Energie
Die Baustelleneinrichtung der Rohbaufirma beinhaltet
das Herstellen von Anschlüssen von Baustrom. Der
Bauwasseranschluss wird bauseits hergestellt.  Die Lage
der Anschlüsse ist im Baustelleneinrichtungsplan
enthalten und im Vorfeld mit der Bauleitung
abzustimmen.

Zur Mitbenutzung überlassene Flächen und Räume
Lagerflächen stehen ausschließlich auf dem
Baugrundstück zur Verfügung und sind vor
Ausführungsbeginn mit der Bauleitung abzustimmen.
Lager- und Unterkunftsräume stehen im Gebäude nicht zur
Verfügung. Das Abtrennen von Einzelräumen mit Bautüren
ist untersagt.

Bodenverhältnisse, Grundwasser
Das Bodengutachten wird als Anlage zum LV zur Verfügung
gestellt.

Schutzgebiete oder Schutzzeiten
Schutzgebiete auf dem Baugrundstück sind keine bekannt.
Schutzzeiten richten sich nach der "Allgemeinen
Verwaltungsvorschrift zum Schutz gegen Baulärm"
(Geräuschimmissionen) vom 19. August 1970 (Beil. zum
BAnz. Nr. 160).
Die örtlichen polizeilichen Ruhezeiten sind
einzuhalten.

Fahrspuren von Kettenfahrzeugen und LKWs oder Radlader
sind nach Abschluss der Arbeiten zu glätten.

Schutz von Bäumen, Pflanzenbeständen,
Vegetationsflächen,
Bauteilen, Bauwerken, Grenzsteinen o.Ä.
Im Baufeld sind keine schützenswerte Bäume und
Pflanzenbestände vorhanden. Die Strassenbordsteine und
öffentliche Verkehrsflächen sind vor Beschädigungen und
Verunreinigungen zu schützen.
Evetuell auftretende Verunreinigungen sind durch den AN
sofort eigenverantwortlich oder auf erstes Anfordern zu
beseitigen.

Im Baugelände vorhandene Leitungen
Im Baugelände befinden sich Ver- und
Entsorgungsleitungen. Diese Leitungen sind bei den
Grabarbeiten zu berücksichtigen und vor Beschädigung zu
schützen. Über die Lage hat sich der Unternehmer vor
Arbeitsbeginn selbst in Kenntnis zu setzen.

Vermutete oder Bekannte Hindernisse u Kampfmittel
Hindernisse im Boden sind keine bekannt.
Kampfmittel im Boden sind keine bekannt.
Die Kampfmittelfreiheit muss vor Arbeitsbeginn
bestätigt sein.

Regelung und Sicherung des Verkehrs
Für das Einholen der Genehmigungen für das Erstellen
von Gerüsten, Grabarbeiten im Straßenraum, Errichten
von Kränen, Absperrungen ist der Unternehmer selbst
verantwortlich.

Fassadengerüst
Ab Herstellung der EG Wände wird bauseits ein
Fassadengerüst erstellt.
Das zur Benutzung übelassene Fassadengerüst darf nicht
eigenmächtig umgebaut werden. Verschmutzungen des
Gerüstes durch Bauschutt und Abfälle sind, sofern diese
auftreten, vor Verlassen der Baustelle zu entfernen.

Vom Auftraggeber bereitgestellten Stoffe und Bauteile
Sofern das Leistungsverzeichnis nichts anderes
vorsieht, werden keine Stoffe und Bauteile vom AG
geliefert.

Vom Auftraggeber erbrachte Arbeitsleistungen
Sofern das Leistungsverzeichnis nichts anderes
vorsieht, werden keine Arbeitsleistungen vom AG
erbracht.

Leistungen für andere Unternehmer
Sofern Leistungen für andrere Unternehmer zu erbringen
sind hat der Unternehmer selbst mit dem jeweiligen AN
für einen entsprechenden Ausgleich zu sorgen.

## Zusätzlicher Text
16-018 ARBEITSSCHUTZMERKBLATT

Arbeitsschutzmerkblatt - Allgemeine Hinweise

1. Halten Sie sich nur dort auf, wo Sie auf Grund Ihres
Arbeitsauftrages Ihren Arbeitsplatz haben.

2. Auf der gesamten Baustelle sind Arbeitsschutzhelm
(nach DIN EN 397) und
Sicherheitsschuhe (nach DIN EN 345 S3) oder
Sicherheitsgummistiefel (nach DIN
EN 345 S5) zu tragen. Ausnahmen können im Bereich
geschlossener Räume, in
denen keine Gefahr von oben droht, zugelassen werden.
Beschäftigte, die das nicht beachten, werden von der
Baustelle verwiesen! Entsprechend den auszuführenden
Arbeiten sind erforderliche weitere Arbeitsschutzmittel
und Schutzausrüstungen zu benutzen.

3. Auf der Baustelle gilt ein absolutes Alkohol- und
Rauchverbot!

4. Die Beschäftigten auf der Baustelle sind
verpflichtet, für die eigene und für die
Sicherheit und Gesundheit anderer bei der Arbeit Sorge
zu tragen. Jede von Ihnen festgestellte unmittelbare
Gefahr für Sicherheit und Gesundheit sowie alle
festgestellten Sicherheitsmängel müssen Sie
unverzüglich Ihrem Vorgesetzten oder der Bauleitung
melden. Alle gefährlichen Vorkommnisse sind
meldepflichtig!
Sie sind auch verpflichtet, für die Sicherheit und
Gesundheit der Personen zu
sorgen, die von ihren Handlungen oder Unterlassungen
bei der Arbeit betroffen
sind.

5. Die Beschäftigten auf der Baustelle sind
verpflichtet, Werkzeuge, Arbeitsstoffe,
Transportmittel und sonstige Arbeitsmittel nur
bestimmungsgemäß zu verwenden.

6. Das Entfernen oder Ändern von
Sicherheitskennzeichnungen, Sicherheitseinrichtungen,
Gerüstteile bzw. Absperrungen ist nur befugten
Vorgesetzten gestattet bzw. unterliegt der
Weisungsbefugnis.

7. Die Baustellen- Brandschutzordnung ist einzuhalten.
Informieren Sie sich über die örtlichen
Brandbekämpfungsvorkehrungen und die Standorte der
Brandbekämpfungsmittel, Sammelpunkte usw.

8. Bei der Verwendung von elektrischen Werkzeugen und
Ausrüstungen sind der
ordnungsgemäße Zustand und die vorgeschriebenen
Prüfungen (Prüffristen) zu
beachten. Die verwendeten Werkzeuge, Maschinen und
Geräte müssen frei von
Beschädigungen und für die auszuführende Tätigkeit
geeignet sein.
Beachten Sie die geltenden Betriebsanweisungen und
Bedienungsanleitungen!

9. Beachten Sie die Straßenverkehrsordnung in Bezug auf
den Baustellenverkehr. Auf der Baustelle gilt als
Höchstgeschwindigkeit die Schrittgeschwindigkeit. Das
Abstellen von privaten Personenfahrzeugen ist nicht
gestattet.

10. Die Baustelle darf nur durch die gekennzeichneten
Zugänge befahren, betreten und verlassen werden.
Außerhalb der Arbeitszeit ist der Aufenthalt auf der
Baustelle verboten.

11. Jede Firma hat einen eigenen ausgebildeten
Ersthelfer zu benennen, welcher sich während der
Arbeitszeit auf der Baustelle aufhält.

12. Der Baustellenbereich ist regelmäßig zu reinigen
und sauber zu halten. Abfälle sind in geeigneten
Behältern zu sammeln und zu selbst entsorgen.
Behältnisse für
Gefahrstoffe sind gesondert zu erfassen.

13. Bei Arbeitsunfällen ist zu beachten:

- Jeder Unfall ist der Bauleitung zu melden.
- Die Erste Hilfe erfolgt durch ausgebildete Ersthelfer
am Unfallort oder im
  Sanitätsraum.
- Wenn aufgrund einer Verletzung mit Arbeitsunfähigkeit
zu rechnen ist, muss
  eine Vorstellung bei einem Durchgangsarzt erfolgen.
- Bei schweren Verletzungen hat ein sofortiger und
schonender Transport, unter
  Einschaltung des Rettungsdienstes, in ein Krankenhaus
zu erfolgen. Die
  vollständige Baustellenordnung und den Sicherheits-
und
  Gesundheitsschutzplan können bei der Bauleitung
eingesehen werden.

## Zusätzlicher Text
16-018 KONTAKTDATEN FÜR INFORMATIONEN
Der Bieter hat beim Bauherrn seine Kontaktdaten
(Firma, Adresse, Bearbeiter, Telefon, E-Mail Adresse)
zu hinterlegen um über Ergänzungen, Änderungen und
Rückfragen informiert werden zu können.

Eine Nichtberücksichtigung von Ergänzungen, Änderungen
und Rückfragen kann zum Auschluss des Angebots führen.

Kontakt für die Hinterlegung der Kontaktdaten des
Bieters:

Gemeinde Rheinhausen
Hauptstraße 95
79365 Rheinhausen
Frau Kern
T: 07643 / 9107 - 14
E: kern@rheinhausen.de

## Zusätzlicher Text
Der Ablauf der Montage, die Rohrleitungsfuehrung sowie
die Inanspruchnahme von Durchbruechen und Aussparungen
muss anhand der Planunterlagen mit den an der haustechnischen
Installation beteiligten Firmen abgestimmt
sowie der technische und terminliche Montageablauf
exakt vereinbart werden.

Der Auftragnehmer ist verpflichtet, waehrend der gesamten
Montagezeit eine erfahrene und qualifizierte
Fachkraft als bauleitenden Monteur auf der Baustelle
zu halten; dieser muss offiziell benannt werden und
bei Bauleitungsbesprechungen anwesend sein.

Fuer die gesamte Abwicklungszeit muss der Auftragnehmer
durch einen verantwortlichen Auftragsleiter,
während der Ausfuehrung, Montage und Uebergabe vertreten
sein.

Die Bauleitung muss ueber alle von den Plan- und
Ausschreibungsunterlagen
abweichenden Festlegungen unterrichtet
werden.

Fuer das Einsetzen der Rohrschellen und Konsolen und
Befestigungen darf kein Gips verwendet werden. Das
Schlagen der Loecher wird nicht besonders verguetet.
Als Lastduebel duerfen nur Metallduebel verwendet werden.

Bei Sichtmauerwerk oder Sichtbeton darf nicht gestemmt
werden. Erforderliche Durchfuehrungen oder Loecher
muessen gebohrt werden.

Bau - und Anlagenbeschreibung
=============================

Allgemeines zum Bauvorhaben
---------------------------

siehe vor

Schmutzwasser
--------------

Das Schmutzwasser über der Rückstauebene wird mit
normalem Gefälle abgeführt und an die
Grundleitungsanschlüsse mittels Anschlußstück angeschlossen.
Als Rohrleitungsmaterial wird PE- Rohr verwendet.
Alle Schmutzwasserstränge werden über Dach verlegt und entlüftet.
Richtungsänderungen sind nur mit Formstücken bis 45° herzustellen.

Trinkwasser
-----------

Für die Verteilungs-und Steigleitungen wird Mehrschichtverbundrohr bzw.
Edelstahlrohr verwendet.
Für die Anschlußleitungen wird Mehrschichtverbundrohr verwendet.

Rohrinstallation
-----------------

Die TW - Leitungen sind so zu verlegen,
daß Rohrreibungswiderstände auf ein Minimum reduziert werden können.
Mit der Leitungsführung dürfen Richtungsänderungen,
Abgänge etc. nur mit Formstücken ausgeführt werden.

Einrichtungsgegenstände
------------------------

Die Einrichtungsgegenstände müssen wasserseitig so angeschlossen werden,
daß die Leitungen ohne weiteres entleert werden können.
Die sanit. Einrichtungsgegenstände sind in der Farbe "weiß" anzubieten.

Dämmung
--------
- Kaltwasserleitungen als Verteil- und
  Steigleitungen in Edelstahlrohr.
- Kaltwasserleitungen als Anschlußleitungen
  in Mehrschichtverbundrohr .
- Schmutzwasser als Fall- und Sammelleitungen
  in PE-Rohr schallgedämmt.
- Schmutzwasser als Objektanschlußleitungen
  in Vorwänden aus PE-Rohr.
- Regenwasser im Aussenbereich aus PE-Rohr.

## SANITÄRINSTALLATION nach DIN 18381
Datum: 16.09.17

### 1 SANITÄRINSTALLATION nach DIN 18381

#### 1.1 ENTWÄSSERUNG MIT ZUBEHÖR

*Hinweis*
Vorbemerkungen und Kalkulationshinweise
----------------------------------------
Die Richtlinien und Anweisungen der Hersteller sind zu beachten. Sichtbare Leitungen sind mit ausreichendem Abstand zu
verlegen. Reinigungsoeffnungen sind in
ausreichender Zahl anzubringen.

Bei der Verlegung der waagrechten Leitungen ist das Mindestgefaelle nach DIN
1986 einzuhalten. Der Einbau von Doppelabzweigen und Abzweigen 87 grd in horizontalen Leitungen ist nicht erlaubt.

Der Uebergang von Fallrohren in Verzuege
ist je nach Gebaeudehoehe mit zwei Bo-
gen und Beruhigungsstrecke bzw. mit Um-
gehungen herzustellen.

Formstuecke - außer Passrohre - werden
als Zulage verguetet.

Dichtungsmaterialien sind nach Herstellernorm zu verwenden.

Die Rohrbefestigungen muessen die spannungsfreie und geraeuschlose Ausdehnung
der Rohre ermoeglichen, d.h. Rohrbefestigungen grundsaetzlich mit min. 5 mm
dicken druck. u. schubfesten Einlagen.

Bei gemeinsamen Rohrstrecken sind die
Rohrbefestigungen mit den Auftragnehmern
der anderen Gewerke abzustimmen.

Rohre sind mit Isolierschlauch, Daemmdicke 9 mm, im Bereich der Durchbrueche
zu umhuellen. Der Aufwand ist in die
Einheitspreise einzukalkulieren.

Pumpen, Behaelter und Aggregate sind
unter Beachtung der DIN 4109 aufzustellen und anzuschließen.

Entsprechend dem Rohbaufortschritt ist
es erforderlich, Rohre in die Decke einzulegen, An- und Abfahrt werden nicht
gesondert verguetet. Der Mehrpreis ist
in die entsprechenden Einheitspreise
einzukalkulieren.

**1.1.10 Abwasserltg PE heißwasserbest. schallgedämmt DN/OD56 Gebäude**
STLB-Bau 2018-04 044
Abwasserleitung aus PE-Rohr, heißwasserbeständig und
schallgedämmt, DN/OD 56, Verlegung in Gebäuden, Form-
und Verbindungsstücke werden gesondert vergütet.
Menge: 50,000 m

**1.1.20 Abwasserltg PE heißwasserbest. schallgedämmt DN/OD75 Gebäude**
STLB-Bau 2018-04 044
Abwasserleitung aus PE-Rohr, heißwasserbeständig und
schallgedämmt, DN/OD 75, Verlegung in Gebäuden, Form-
und Verbindungsstücke werden gesondert vergütet.
Menge: 30,000 m

**1.1.30 Abwasserltg PE heißwasserbest. schallgedämmt DN/OD90 Gebäude**
STLB-Bau 2018-04 044
Abwasserleitung aus PE-Rohr, heißwasserbeständig und
schallgedämmt, DN/OD 90, Verlegung in Gebäuden, Form-
und Verbindungsstücke werden gesondert vergütet.
Menge: 20,000 m

**1.1.40 Abwasserltg PE heißwasserbest. schallgedämmt DN/OD110 Gebäude**
STLB-Bau 2018-04 044
Abwasserleitung aus PE-Rohr, heißwasserbeständig und
schallgedämmt, DN/OD 110, Verlegung in Gebäuden, Form-
und Verbindungsstücke werden gesondert vergütet.
Menge: 50,000 m

**1.1.50 Reduzierstück Abwasserleitung PE heißwasserbest. schallgedämmt DN/OD75**
STLB-Bau 2018-04 044
Reduzierstück, für Abwasserleitung, aus PE-Rohr,
heißwasserbeständig und schallgedämmt, DN/OD 75.
Menge: 10,000 St

**1.1.60 Reduzierstück Abwasserleitung PE heißwasserbest. schallgedämmt DN/OD90**
STLB-Bau 2018-04 044
Reduzierstück, für Abwasserleitung, aus PE-Rohr,
heißwasserbeständig und schallgedämmt, DN/OD 90.
Menge: 2,000 St

**1.1.70 Reduzierstück Abwasserleitung PE heißwasserbest. schallgedämmt DN/OD110**
STLB-Bau 2018-04 044
Reduzierstück, für Abwasserleitung, aus PE-Rohr,
heißwasserbeständig und schallgedämmt, DN/OD 110.
Menge: 12,000 St

**1.1.80 Bogen bis 45Grad Abwasserleitung PE heißwasserbest. schallgedämmt DN/OD56**
STLB-Bau 2018-04 044
Bogen, bis 45 Grad, für Abwasserleitung, aus PE-Rohr,
heißwasserbeständig und schallgedämmt, DN/OD 56.
Menge: 55,000 St

**1.1.90 Bogen bis 45Grad Abwasserleitung PE heißwasserbest. schallgedämmt DN/OD75**
STLB-Bau 2018-04 044
Bogen, bis 45 Grad, für Abwasserleitung, aus PE-Rohr,
heißwasserbeständig und schallgedämmt, DN/OD 75.
Menge: 5,000 St

**1.1.100 Bogen bis 45Grad Abwasserleitung PE heißwasserbest. schallgedämmt DN/OD90**
STLB-Bau 2018-04 044
Bogen, bis 45 Grad, für Abwasserleitung, aus PE-Rohr,
heißwasserbeständig und schallgedämmt, DN/OD 90.
Menge: 26,000 St

**1.1.110 Bogen bis 45Grad Abwasserleitung PE heißwasserbest. schallgedämmt DN/OD110**
STLB-Bau 2018-04 044
Bogen, bis 45 Grad, für Abwasserleitung, aus PE-Rohr,
heißwasserbeständig und schallgedämmt, DN/OD 110.
Menge: 5,000 St

**1.1.120 Bogen 45-90Grad Abwasserleitung PE heißwasserbest. schallgedämmt DN/OD56**
STLB-Bau 2018-04 044
Bogen, über 45 bis 90 Grad, für Abwasserleitung, aus
PE-Rohr, heißwasserbeständig und schallgedämmt, DN/OD
56.
Menge: 19,000 St

**1.1.130 Bogen 45-90Grad Abwasserleitung PE heißwasserbest. schallgedämmt DN/OD75**
STLB-Bau 2018-04 044
Bogen, über 45 bis 90 Grad, für Abwasserleitung, aus
PE-Rohr, heißwasserbeständig und schallgedämmt, DN/OD
75.
Menge: 2,000 St

**1.1.140 Bogen 45-90Grad Abwasserleitung PE heißwasserbest. schallgedämmt DN/OD90**
STLB-Bau 2018-04 044
Bogen, über 45 bis 90 Grad, für Abwasserleitung, aus
PE-Rohr, heißwasserbeständig und schallgedämmt, DN/OD
90.
Menge: 1,000 St

**1.1.150 Bogen 45-90Grad Abwasserleitung PE heißwasserbest. schallgedämmt DN/OD110**
STLB-Bau 2018-04 044
Bogen, über 45 bis 90 Grad, für Abwasserleitung, aus
PE-Rohr, heißwasserbeständig und schallgedämmt, DN/OD
110.
Menge: 1,000 St

**1.1.160 Abzweig bis 45Grad Abwasserleitung PE heißwasserbest. schallgedämmt DN/OD56**
STLB-Bau 2018-04 044
Abzweig, bis 45 Grad, für Abwasserleitung, aus PE-Rohr,
heißwasserbeständig und schallgedämmt, DN/OD 56.
Menge: 1,000 St

**1.1.170 Abzweig bis 45Grad Abwasserleitung PE heißwasserbest. schallgedämmt DN/OD75**
STLB-Bau 2018-04 044
Abzweig, bis 45 Grad, für Abwasserleitung, aus PE-Rohr,
heißwasserbeständig und schallgedämmt, DN/OD 75.
Menge: 11,000 St

**1.1.180 Abzweig bis 45Grad Abwasserleitung PE heißwasserbest. schallgedämmt DN/OD90**
STLB-Bau 2018-04 044
Abzweig, bis 45 Grad, für Abwasserleitung, aus PE-Rohr,
heißwasserbeständig und schallgedämmt, DN/OD 90.
Menge: 3,000 St

**1.1.190 Abzweig bis 45Grad Abwasserleitung PE heißwasserbest. schallgedämmt DN/OD110**
STLB-Bau 2018-04 044
Abzweig, bis 45 Grad, für Abwasserleitung, aus PE-Rohr,
heißwasserbeständig und schallgedämmt, DN/OD 110.
Menge: 24,000 St

**1.1.200 Abzweig 45-90Grad Abwasserleitung PE heißwasserbest. schallgedämmt DN/OD56**
STLB-Bau 2018-04 044
Abzweig, über 45 bis 90 Grad, für Abwasserleitung, aus
PE-Rohr, heißwasserbeständig und schallgedämmt, DN/OD
56.
Menge: 1,000 St

**1.1.210 Abzweig 45-90Grad Abwasserleitung PE heißwasserbest. schallgedämmt DN/OD75**
STLB-Bau 2018-04 044
Abzweig, über 45 bis 90 Grad, für Abwasserleitung, aus
PE-Rohr, heißwasserbeständig und schallgedämmt, DN/OD
75.
Menge: 2,000 St

**1.1.220 Abzweig 45-90Grad Abwasserleitung PE heißwasserbest. schallgedämmt DN/OD90**
STLB-Bau 2018-04 044
Abzweig, über 45 bis 90 Grad, für Abwasserleitung, aus
PE-Rohr, heißwasserbeständig und schallgedämmt, DN/OD
90.
Menge: 1,000 St

**1.1.230 Abzweig 45-90Grad Abwasserleitung PE heißwasserbest. schallgedämmt DN/OD110**
STLB-Bau 2018-04 044
Abzweig, über 45 bis 90 Grad, für Abwasserleitung, aus
PE-Rohr, heißwasserbeständig und schallgedämmt, DN/OD
110.
Menge: 2,000 St

**1.1.240 Abzweig Doppelabzweig Abwasserleitung PE heißwasserbest. schallgedämmt DN/OD110**
STLB-Bau 2018-04 044
Abzweig, als Doppelabzweig, für Abwasserleitung, aus
PE-Rohr, heißwasserbeständig und schallgedämmt, DN/OD
110.
Menge: 6,000 St

**1.1.250 Stütz- Dehnmuffe Abwasserleitung PE heißwasserbest. schallgedämmt DN/OD110**
STLB-Bau 2018-04 044
Stütz- und Dehnmuffe, für Abwasserleitung, aus PE-Rohr,
heißwasserbeständig und schallgedämmt, DN/OD 110.
Menge: 3,000 St

**1.1.260 Spannhülse Stahl niro Abwasserleitung PE heißwasserbest. schallgedämmt DN/OD56**
STLB-Bau 2018-04 044
Spannhülse aus nichtrostendem Stahl, Werkstoff-Nr
1.4510, mit Gummimanschette, mit Zulassungsbescheid,
Spannschrauben aus nichtrostendem Stahl, für
Abwasserleitung, aus PE-Rohr, heißwasserbeständig und
schallgedämmt, DN/OD 56.
Menge: 200,000 St

**1.1.270 Spannhülse Stahl niro Abwasserleitung PE heißwasserbest. schallgedämmt DN/OD75**
STLB-Bau 2018-04 044
Spannhülse aus nichtrostendem Stahl, Werkstoff-Nr
1.4510, mit Gummimanschette, mit Zulassungsbescheid,
Spannschrauben aus nichtrostendem Stahl, für
Abwasserleitung, aus PE-Rohr, heißwasserbeständig und
schallgedämmt, DN/OD 75.
Menge: 50,000 St

**1.1.280 Spannhülse Stahl niro Abwasserleitung PE heißwasserbest. schallgedämmt DN/OD90**
STLB-Bau 2018-04 044
Spannhülse aus nichtrostendem Stahl, Werkstoff-Nr
1.4510, mit Gummimanschette, mit Zulassungsbescheid,
Spannschrauben aus nichtrostendem Stahl, für
Abwasserleitung, aus PE-Rohr, heißwasserbeständig und
schallgedämmt, DN/OD 90.
Menge: 90,000 St

**1.1.290 Spannhülse Stahl niro Abwasserleitung PE heißwasserbest. schallgedämmt DN/OD110**
STLB-Bau 2018-04 044
Spannhülse aus nichtrostendem Stahl, Werkstoff-Nr
1.4510, mit Gummimanschette, mit Zulassungsbescheid,
Spannschrauben aus nichtrostendem Stahl, für
Abwasserleitung, aus PE-Rohr, heißwasserbeständig und
schallgedämmt, DN/OD 110.
Menge: 100,000 St

**1.1.300 Spannhülse Stahl niro Abwasserleitung PE heißwasserbest. schallgedämmt DN/OD110**
STLB-Bau 2018-04 044
Spannhülse aus nichtrostendem Stahl, Werkstoff-Nr
1.4510, mit Gummimanschette, mit Zulassungsbescheid,
Spannschrauben aus nichtrostendem Stahl, für
Abwasserleitung, aus PE-Rohr, heißwasserbeständig und
schallgedämmt, DN/OD 110.
Menge: 100,000 St

**1.1.310 Abwasserltg PE heißwasserbest. DN/OD56 Gebäude**
STLB-Bau 2018-04 044
Abwasserleitung aus PE-Rohr DIN EN 1519-1,
heißwasserbeständig, DN/OD 56, Verlegung in Gebäuden,
Form- und Verbindungsstücke werden gesondert vergütet.
Menge: 10,000 m

**1.1.320 Abwasserltg PE heißwasserbest. DN/OD75 Gebäude**
STLB-Bau 2018-04 044
Abwasserleitung aus PE-Rohr DIN EN 1519-1,
heißwasserbeständig, DN/OD 75, Verlegung in Gebäuden,
Form- und Verbindungsstücke werden gesondert vergütet.
Menge: 15,000 m

**1.1.330 Abwasserltg PE heißwasserbest. DN/OD90 Gebäude**
STLB-Bau 2018-04 044
Abwasserleitung aus PE-Rohr DIN EN 1519-1,
heißwasserbeständig, DN/OD 90, Verlegung in Gebäuden,
Form- und Verbindungsstücke werden gesondert vergütet.
Menge: 60,000 m

**1.1.340 Abwasserltg PE heißwasserbest. DN/OD110 Gebäude**
STLB-Bau 2018-04 044
Abwasserleitung aus PE-Rohr DIN EN 1519-1,
heißwasserbeständig, DN/OD 110, Verlegung in Gebäuden,
Form- und Verbindungsstücke werden gesondert vergütet.
Menge: 100,000 m

**1.1.350 Bogen bis 45Grad Abwasserleitung PE heißwasserbest. DN/OD56**
STLB-Bau 2018-04 044
Bogen, bis 45 Grad, für Abwasserleitung, aus PE-Rohr
DIN EN 1519-1, heißwasserbeständig, DN/OD 56.
Menge: 5,000 St

**1.1.360 Bogen bis 45Grad Abwasserleitung PE heißwasserbest. DN/OD75**
STLB-Bau 2018-04 044
Bogen, bis 45 Grad, für Abwasserleitung, aus PE-Rohr
DIN EN 1519-1, heißwasserbeständig, DN/OD 75.
Menge: 5,000 St

**1.1.370 Bogen bis 45Grad Abwasserleitung PE heißwasserbest. DN/OD90**
STLB-Bau 2018-04 044
Bogen, bis 45 Grad, für Abwasserleitung, aus PE-Rohr
DIN EN 1519-1, heißwasserbeständig, DN/OD 90.
Menge: 10,000 St

**1.1.380 Bogen bis 45Grad Abwasserleitung PE heißwasserbest. DN/OD110**
STLB-Bau 2018-04 044
Bogen, bis 45 Grad, für Abwasserleitung, aus PE-Rohr
DIN EN 1519-1, heißwasserbeständig, DN/OD 110.
Menge: 13,000 St

**1.1.390 Bogen 45-90Grad Abwasserleitung PE heißwasserbest. DN/OD56**
STLB-Bau 2018-04 044
Bogen, über 45 bis 90 Grad, für Abwasserleitung, aus
PE-Rohr DIN EN 1519-1, heißwasserbeständig, DN/OD 56.
Menge: 1,000 St

**1.1.400 Bogen 45-90Grad Abwasserleitung PE heißwasserbest. DN/OD75**
STLB-Bau 2018-04 044
Bogen, über 45 bis 90 Grad, für Abwasserleitung, aus
PE-Rohr DIN EN 1519-1, heißwasserbeständig, DN/OD 75.
Menge: 1,000 St

**1.1.410 Bogen 45-90Grad Abwasserleitung PE heißwasserbest. DN/OD90**
STLB-Bau 2018-04 044
Bogen, über 45 bis 90 Grad, für Abwasserleitung, aus
PE-Rohr DIN EN 1519-1, heißwasserbeständig, DN/OD 90.
Menge: 1,000 St

**1.1.420 Bogen 45-90Grad Abwasserleitung PE heißwasserbest. DN/OD110**
STLB-Bau 2018-04 044
Bogen, über 45 bis 90 Grad, für Abwasserleitung, aus
PE-Rohr DIN EN 1519-1, heißwasserbeständig, DN/OD 110.
Menge: 1,000 St

**1.1.430 Reinigungsrohr Abwasserleitung PE heißwasserbest. DN/OD110**
STLB-Bau 2018-04 044
Reinigungsrohr mit Verschlussdeckel, Deckel rund, für
Abwasserleitung, aus PE-Rohr DIN EN 1519-1,
heißwasserbeständig, DN/OD 110.
Menge: 6,000 St

**1.1.440 Langmuffe Abwasserleitung PE heißwasserbest. DN/OD56**
STLB-Bau 2018-04 044
Langmuffe aus PE, mit Lippendichtung, für
Abwasserleitung, aus PE-Rohr DIN EN 1519-1,
heißwasserbeständig, DN/OD 56.
Menge: 2,000 St

**1.1.450 Langmuffe Abwasserleitung PE heißwasserbest. DN/OD75**
STLB-Bau 2018-04 044
Langmuffe aus PE, mit Lippendichtung, für
Abwasserleitung, aus PE-Rohr DIN EN 1519-1,
heißwasserbeständig, DN/OD 75.
Menge: 1,000 St

**1.1.460 Langmuffe Abwasserleitung PE heißwasserbest. DN/OD90**
STLB-Bau 2018-04 044
Langmuffe aus PE, mit Lippendichtung, für
Abwasserleitung, aus PE-Rohr DIN EN 1519-1,
heißwasserbeständig, DN/OD 90.
Menge: 1,000 St

**1.1.470 Langmuffe Abwasserleitung PE heißwasserbest. DN/OD110**
STLB-Bau 2018-04 044
Langmuffe aus PE, mit Lippendichtung, für
Abwasserleitung, aus PE-Rohr DIN EN 1519-1,
heißwasserbeständig, DN/OD 110.
Menge: 4,000 St

**1.1.480 Steckmuffe Abwasserleitung PE heißwasserbest. DN/OD56**
STLB-Bau 2018-04 044
Steckmuffe für Abwasserleitung, aus PE-Rohr DIN EN
1519-1, heißwasserbeständig, DN/OD 56.
Menge: 1,000 St

**1.1.490 Steckmuffe Abwasserleitung PE heißwasserbest. DN/OD75**
STLB-Bau 2018-04 044
Steckmuffe für Abwasserleitung, aus PE-Rohr DIN EN
1519-1, heißwasserbeständig, DN/OD 75.
Menge: 1,000 St

**1.1.500 Steckmuffe Abwasserleitung PE heißwasserbest. DN/OD90**
STLB-Bau 2018-04 044
Steckmuffe für Abwasserleitung, aus PE-Rohr DIN EN
1519-1, heißwasserbeständig, DN/OD 90.
Menge: 3,000 St

**1.1.510 Steckmuffe Abwasserleitung PE heißwasserbest. DN/OD110**
STLB-Bau 2018-04 044
Steckmuffe für Abwasserleitung, aus PE-Rohr DIN EN
1519-1, heißwasserbeständig, DN/OD 110.
Menge: 7,000 St

**1.1.520 Schweißmuffe Abwasserleitung PE heißwasserbest. DN/OD56**
STLB-Bau 2018-04 044
Heizwendel-Schweißmuffe, für Abwasserleitung, aus
PE-Rohr DIN EN 1519-1, heißwasserbeständig, DN/OD 56.
Menge: 2,000 St

**1.1.530 Schweißmuffe Abwasserleitung PE heißwasserbest. DN/OD75**
STLB-Bau 2018-04 044
Heizwendel-Schweißmuffe, für Abwasserleitung, aus
PE-Rohr DIN EN 1519-1, heißwasserbeständig, DN/OD 75.
Menge: 2,000 St

**1.1.540 Schweißmuffe Abwasserleitung PE heißwasserbest. DN/OD90**
STLB-Bau 2018-04 044
Heizwendel-Schweißmuffe, für Abwasserleitung, aus
PE-Rohr DIN EN 1519-1, heißwasserbeständig, DN/OD 90.
Menge: 2,000 St

**1.1.550 Schweißmuffe Abwasserleitung PE heißwasserbest. DN/OD110**
STLB-Bau 2018-04 044
Heizwendel-Schweißmuffe, für Abwasserleitung, aus
PE-Rohr DIN EN 1519-1, heißwasserbeständig, DN/OD 110.
Menge: 4,000 St

**1.1.560 Brandschutzabschottung Rohr PE heißwasserbest. R90 AD 50mm Gebäude Decke Durchm. 50-100mm**
STLB-Bau 2018-04 047
Brandschutzabschottung von Rohrleitung aus PE,
heißwasserbeständig, Baustoffklasse DIN 4102-1 B1
(schwerentflammbar), mit allgemeinem bauaufsichtlichen
Prüfzeugnis/allgemeiner bauaufsichtlicher Zulassung,
Feuerwiderstandsklasse R 90 DIN 4102-11,
Rohrleitung nicht gedämmt, für Wasser/Abwasser,
Rohraußendurchmesser 50 mm, Verlegung im Gebäude, Decke
aus Stahlbeton, runder Durchbruch, Durchmesser über 50
bis 100 mm.
Menge: 3,000 St

**1.1.570 Brandschutzabschottung Rohr PE heißwasserbest. R90 AD 75mm Gebäude Decke Durchm. 50-100mm**
STLB-Bau 2018-04 047
Brandschutzabschottung von Rohrleitung aus PE,
heißwasserbeständig, Baustoffklasse DIN 4102-1 B1
(schwerentflammbar), mit allgemeinem bauaufsichtlichen
Prüfzeugnis/allgemeiner bauaufsichtlicher Zulassung,
Feuerwiderstandsklasse R 90 DIN 4102-11,
Rohrleitung nicht gedämmt, für Wasser/Abwasser,
Rohraußendurchmesser 75 mm, Verlegung im Gebäude, Decke
aus Stahlbeton, runder Durchbruch, Durchmesser über 50
bis 100 mm.
Menge: 1,000 St

**1.1.580 Brandschutzabschottung Rohr PE heißwasserbest. R90 AD 90mm Gebäude Decke Durchm. 50-100mm**
STLB-Bau 2018-04 047
Brandschutzabschottung von Rohrleitung aus PE,
heißwasserbeständig, Baustoffklasse DIN 4102-1 B1
(schwerentflammbar), mit allgemeinem bauaufsichtlichen
Prüfzeugnis/allgemeiner bauaufsichtlicher Zulassung,
Feuerwiderstandsklasse R 90 DIN 4102-11,
Rohrleitung nicht gedämmt, für Wasser/Abwasser,
Rohraußendurchmesser 90 mm, Verlegung im Gebäude, Decke
aus Stahlbeton, runder Durchbruch, Durchmesser über 50
bis 100 mm.
Menge: 1,000 St

**1.1.590 Brandschutzabschottung Rohr PE heißwasserbest. R90 AD 110mm Gebäude Decke Durchm. 100-150mm**
STLB-Bau 2018-04 047
Brandschutzabschottung von Rohrleitung aus PE,
heißwasserbeständig, Baustoffklasse DIN 4102-1 B1
(schwerentflammbar), mit allgemeinem bauaufsichtlichen
Prüfzeugnis/allgemeiner bauaufsichtlicher Zulassung,
Feuerwiderstandsklasse R 90 DIN 4102-11,
Rohrleitung nicht gedämmt, für Wasser/Abwasser,
Rohraußendurchmesser 110 mm, Verlegung im Gebäude,
Decke aus Stahlbeton, runder Durchbruch, Durchmesser
über 100 bis 150 mm.
Menge: 5,000 St

**1.1.600 Fertigablauf**
Fertigablauf  1 1/2" x 50 mm
mit Trichter
Menge: 2,000 Stck

**1.1.610 Anschl. Bodenleitung**
Anschlueße DN 100 - DN 150
an die bauseits verlegte Grundleitung
einschl. Klein- und Dichtungsmaterialien
sowie evtl. erforderliches Freistemmen
der Anschluesse.
Die benoetigten Formstuecke werden gesondert verguetet.
Menge: 21,000 Stck

**1.1.620 Flachdachhaube zweiteilig, zur Schmutzwasserentlüftung**
DN 100
Bestehend aus:
Dachhaubenkopf aus Stahlblech mit
Spezial-Aluminium-Zinkbeschichtung, außen und innen
pulverbeschichtet mit Neigungsverstellung und
Regenhaube zur Abdeckung von Dachdichtungsbahn und
Spannband.
Standrohr: doppelwandig mit eingeschlossener
PUR-Isolierung und aufgepresstem Flansch mit
Mörteleinfüllöffnung.
Rohranschlusslänge: unter Flansch 300 mm zum direkten
Anschluss von HT-Rohr und SML-Rohr.
Material: außen Stahlblech mit
Spezial-Aluminium-Zinkbeschichtung, innen
Kunststoffrohr (HT). Qualitätsmerkmale: korrosions- und
UV-beständig, schlagregensicher.
Taupunkt-Prüfung: FIW, München.
Befestigung: ausschließlich vom Dach
Farben: naturrot, schwarz
Neigungsverstellung: 0-6°
Standrohrlänge: 650 mm
.
Menge: 10,000 Stck

**1.1.630 Ablauf Ablaufsieb Flachdach Freispiegelentw. PE DN100 Aufstockelement H 200mm**
STLB-Bau 2018-04 021
Ablauf mit Ablaufsieb für Flachdach, als Flächenablauf,
für Freispiegelentwässerung, aus Polyethylen (PE), DN
100, 2-teilig mit Aufstockelement für Dämmschichtdicken
bis 200 mm, mit Klebeflansch, Auslauf liegend.
Menge: 4,000 St

**1.1.640 Belüftungsventil Klasse BI DN50**
STLB-Bau 2018-04 044
Belüftungsventil DIN EN 12380 für Abwasserleitungen,
oberhalb der Rückstauebene, Klasse B I, von -20 Grad C
bis 60 Grad C, DN 50.
Menge: 4,000 St

#### 1.2 BEWÄSSERUNG MIT ZUBEHÖR

*Hinweis*
Vorbemerkungen und Kalkulationshinweise
---------------------------------------
Die Richtlinien und Anweisungen der Hersteller sind zu beachten. Sichtbare Leitungen sind mit ausreichendem Abstand zu
verlegen.

Rohrverbindungen von Edelstahlrohren
nach DVGW- Arbeitsblatt
--------------------------------------

Verbindungsteile:
Fittings aus
Rotguß, mit DVGW- Registrierung.

Verbindung:
Pressverbindung mit Systempresswerkzeug

Dichtelement:
EPDM- Dichtelement

Rohrbefestigungen
------------------------------
Die Rohrbefestigungen muessen die spannungsfreie und geraeuschlose Ausdehnung
der Rohre ermoeglichen, d.h. Rohrbefestigungen grundsaetzlich mit mind. 5
mm dicken druck- und schubfesten Einlagen.

Bei gemeinsamen Rohrstrecken sind die
Rohrbefestigungen mit den Auftragnehmern
der anderen Gewerke abzustimmen.

Rohre sind mit Isolierschlauch, Daemmdicke 9 mm, im Bereich der Durchbrueche
zu umhuellen. Der Aufwand ist in die
Einheitspreise einzukalkulieren.

*Hinweis*
Hinweis:
--------

Die folgende Positionen Mehrschichtverbundrohr.

**1.2.10 Rohr Mehrschichtverbundwerkstoff TW AD 16mm**
STLB-Bau 2018-04 042
Rohrleitung aus Mehrschichtverbundwerkstoff (PE,
Aluminium, PE) DIN 16836, für Trinkwasser warm und
kalt, mit Eignungsnachweis DIN 1988-200,
Außendurchmesser 16 mm, einschl. Klebe- und
Dichtungsmittel, sowie Herstellen der Verbindungen,
Form- und Verbindungsstücke werden gesondert vergütet.
Menge: 40,000 m

**1.2.20 Rohr Mehrschichtverbundwerkstoff TW AD 20mm**
STLB-Bau 2016-10 042
Rohrleitung aus Mehrschichtverbundwerkstoff (PE,
Aluminium, PE) DIN 16836, für Trinkwasser warm und
kalt, mit Eignungsnachweis DIN 1988-200,
Außendurchmesser 20 mm, einschl. Klebe- und
Dichtungsmittel, sowie Herstellen der Verbindungen,
Form- und Verbindungsstücke werden gesondert vergütet.
Menge: 10,000 m

**1.2.30 Rohr Mehrschichtverbundwerkstoff TW AD 26mm**
STLB-Bau 2016-10 042
Rohrleitung aus Mehrschichtverbundwerkstoff (PE,
Aluminium, PE) DIN 16836, für Trinkwasser warm und
kalt, mit Eignungsnachweis DIN 1988-200,
Außendurchmesser 26 mm, einschl. Klebe- und
Dichtungsmittel, sowie Herstellen der Verbindungen,
Form- und Verbindungsstücke werden gesondert vergütet.
Menge: 20,000 m

**1.2.40 Rohr Mehrschichtverbundwerkstoff TW AD 32mm**
STLB-Bau 2018-04 042
Rohrleitung aus Mehrschichtverbundwerkstoff (PE,
Aluminium, PE) DIN 16836, für Trinkwasser warm und
kalt, mit Eignungsnachweis DIN 1988-200,
Außendurchmesser 32 mm, einschl. Klebe- und
Dichtungsmittel, sowie Herstellen der Verbindungen,
Form- und Verbindungsstücke werden gesondert vergütet.
Menge: 15,000 m

*Hinweis*
Liefern und Verlegen von Edelstahl-
Installationsrohren Werkstoff- Nummer
1.4521, mit Preßverbindungstechnik,
für die Trinkwasserinstallation
nach DIN 1988, geprüft nach DVGW
Arbeitsblatt W534, mit DVGW- Prüfzeichen.

einschl. Befestigungsmaterial.

**1.2.50 Rohr Stahl niro geschweißt TW AD 12mm WD 1mm**
STLB-Bau 2018-04 042
Rohrleitung aus nichtrostenden Stahlrohren DVGW GW 541,
geschweißt, Werkstoff-Nr 1.4401, für Trinkwasser, mit
Eignungsnachweis DIN 1988-200, Außendurchmesser 12 mm,
Wanddicke 1 mm, Verbindung durch Pressen, mit
Verpresstkennzeichnung und Prüfsicherheit, Form- und
Verbindungsstücke werden gesondert vergütet, Verlegung
in Gebäuden.
Menge: 60,000 m

**1.2.60 Rohr Stahl niro geschweißt TW AD 15mm WD 1mm**
STLB-Bau 2018-04 042
Rohrleitung aus nichtrostenden Stahlrohren DVGW GW 541,
geschweißt, Werkstoff-Nr 1.4401, für Trinkwasser, mit
Eignungsnachweis DIN 1988-200, Außendurchmesser 15 mm,
Wanddicke 1 mm, Verbindung durch Pressen, mit
Verpresstkennzeichnung und Prüfsicherheit, Form- und
Verbindungsstücke werden gesondert vergütet, Verlegung
in Gebäuden.
Menge: 90,000 m

**1.2.70 Rohr Stahl niro geschweißt TW AD 18mm WD 1mm**
STLB-Bau 2018-04 042
Rohrleitung aus nichtrostenden Stahlrohren DVGW GW 541,
geschweißt, Werkstoff-Nr 1.4401, für Trinkwasser, mit
Eignungsnachweis DIN 1988-200, Außendurchmesser 18 mm,
Wanddicke 1 mm, Verbindung durch Pressen, mit
Verpresstkennzeichnung und Prüfsicherheit, Form- und
Verbindungsstücke werden gesondert vergütet, Verlegung
in Gebäuden.
Menge: 50,000 m

**1.2.80 Rohr Stahl niro geschweißt TW AD 22mm WD 1,2mm**
STLB-Bau 2018-04 042
Rohrleitung aus nichtrostenden Stahlrohren DVGW GW 541,
geschweißt, Werkstoff-Nr 1.4401, für Trinkwasser, mit
Eignungsnachweis DIN 1988-200, Außendurchmesser 22 mm,
Wanddicke 1,2 mm, Verbindung durch Pressen, mit
Verpresstkennzeichnung und Prüfsicherheit, Form- und
Verbindungsstücke werden gesondert vergütet, Verlegung
in Gebäuden.
Menge: 100,000 m

**1.2.90 Rohr Stahl niro geschweißt TW AD 28mm WD 1,2mm**
STLB-Bau 2018-04 042
Rohrleitung aus nichtrostenden Stahlrohren DVGW GW 541,
geschweißt, Werkstoff-Nr 1.4401, für Trinkwasser, mit
Eignungsnachweis DIN 1988-200, Außendurchmesser 28 mm,
Wanddicke 1,2 mm, Verbindung durch Pressen, mit
Verpresstkennzeichnung und Prüfsicherheit, Form- und
Verbindungsstücke werden gesondert vergütet, Verlegung
in Gebäuden.
Menge: 40,000 m

**1.2.100 Rohr Stahl niro geschweißt TW AD 35mm WD 1,5mm**
STLB-Bau 2018-04 042
Rohrleitung aus nichtrostenden Stahlrohren DVGW GW 541,
geschweißt, Werkstoff-Nr 1.4401, für Trinkwasser, mit
Eignungsnachweis DIN 1988-200, Außendurchmesser 35 mm,
Wanddicke 1,5 mm, Verbindung durch Pressen, mit
Verpresstkennzeichnung und Prüfsicherheit, Form- und
Verbindungsstücke werden gesondert vergütet, Verlegung
in Gebäuden.
Menge: 30,000 m

**1.2.110 Rohr Stahl niro geschweißt TW AD 42mm WD 1,5mm**
STLB-Bau 2018-04 042
Rohrleitung aus nichtrostenden Stahlrohren DVGW GW 541,
geschweißt, Werkstoff-Nr 1.4401, für Trinkwasser, mit
Eignungsnachweis DIN 1988-200, Außendurchmesser 42 mm,
Wanddicke 1,5 mm, Verbindung durch Pressen, mit
Verpresstkennzeichnung und Prüfsicherheit, Form- und
Verbindungsstücke werden gesondert vergütet, Verlegung
in Gebäuden.
Menge: 20,000 m

*Hinweis*
Abweichend von der VOB DIN 18381 Punkt 0.5.2
werden keine Form- und Verbindungsteile separat
preislich abgefragt. Im Folgenden sind für
Rohrleitungsverbindungen jedoch folgende Zulagepositionen vorgesehen.

**1.2.120 Pressverbindung DN 12**
Presseverbindung

Nennweite : DN 12
Menge: 500,000 Stck

**1.2.130 Pressverbindung DN 15**
Presseverbindung

Nennweite : DN 15
Menge: 150,000 Stck

**1.2.140 Pressverbindung DN 20**
Presseverbindung

Nennweite : DN 20
Menge: 240,000 Stck

**1.2.150 Pressverbindung DN 25**
Presseverbindung

Nennweite : DN 25
Menge: 120,000 Stck

**1.2.160 Pressverbindung DN 32**
Presseverbindung

Nennweite : DN 32
Menge: 15,000 Stck

**1.2.170 Pressverbindung DN 40**
Presseverbindung

Nennweite : DN 40
Menge: 10,000 Stck

**1.2.180 Schraubverbindung DN 15**
Schraubverbindung

Nennweite : DN 15
Menge: 150,000 Stck

**1.2.190 Schraubverbindung DN 20**
Schraubverbindung

Nennweite : DN 20
Menge: 150,000 Stck

**1.2.200 Schraubverbindung DN 25**
Schraubverbindung

Nennweite : DN 25
Menge: 40,000 Stck

**1.2.210 Schraubverbindung DN 32**
Schraubverbindung

Nennweite : DN 32
Menge: 30,000 Stck

**1.2.220 Schraubverbindung DN 40**
Schraubverbindung

Nennweite : DN 40
Menge: 20,000 Stck

**1.2.230 Flanschverb. 40**
Flanschverbindung,

Als Edelstahl-Gewindeflansch, bestehend aus
Flanschen PN 16
einschl. Verbindung, Dichtung, Schrauben
und Muttern, und zwar:
DN 40.
Menge: 1,000 Stck

#### 1.3 APPARATE UND ARMATUREN

**1.3.10 Anschluß an HAE**
Anschluß an die bauseits vorhandene
Wasserleitung herstellen, DN 50.
Menge: 1,000 psch

**1.3.20 Wasserzähler-Anschlussbügel Q3 10m3/h**
STLB-Bau 2018-04 042
Wasserzähler-Anschlussbügel einschl. Anschlussgewinde,
mit geschlossenen Bügelschenkeln zur Aufnahme der
Anschlussverschraubungen, für Hauswasserzähler mit
Dauerdurchfluss Q3 10 m3/h.
Menge: 1,000 St

**1.3.30 Druckminderer vorn 6bar hinten 1,5-6bar Rotguss R 1 1/2**
STLB-Bau 2018-04 042
Druckminderer, min. Vordruck 6 bar, Hinterdruck 1,5 bis
6 bar, max. Betriebstemperatur 60 Grad C, mit
Gewindeanschluss und Anschlussverschraubungen, mit
Schallschutzprüfzeichen DIN EN ISO 3822-1 Klasse I,
einschl. rückspülbarem Filter, dessen Filterelement
auszuwechseln ist, DIN EN 13443-1, Rückflussverhinderer
und Druckmessgeräten für Vor- und Hinterdruck, Gehäuse
aus Rotguss, R 1 1/2.
Menge: 1,000 St

**Ausführungsbeschreibung 0001 Ausführungsbeschreibung**
Freistrom-Schraegsitzventil
aus Rotguß mit Entleerung, flach
dichtend, beiderseits Press-Verschraubung
DVGW- geprueft
schallschutzgeprueft PA-IX 2086/1
Nenndruck PN 10,

**1.3.40 Absperrventil Rotguss Schrägsitz Entleerungsventil Handrad PN10 DN15**
STLB-Bau 2018-04 042
Absperrventil, für Trinkwasserleitung, mit
Eignungsnachweis DIN 1988-200, Gehäuse, Oberteil und
wasserberührende Teile der Innengarnitur aus Rotguss
DIN EN 1982, Schrägsitzform mit Entleerungsventil, mit
unter Druck austauschbarer EPDM-Lippendichtung und
EPDM-Sitzdichtung, mit Sitzring aus nichtrostendem
Stahl, mit Handrad, beiderseits Pressverschraubung, PN
10, DN 15.
Menge: 1,000 St

**1.3.50 Absperrventil Rotguss Schrägsitz Entleerungsventil Handrad PN10 DN20**
STLB-Bau 2018-04 042
Absperrventil, für Trinkwasserleitung, mit
Eignungsnachweis DIN 1988-200, Gehäuse, Oberteil und
wasserberührende Teile der Innengarnitur aus Rotguss
DIN EN 1982, Schrägsitzform mit Entleerungsventil, mit
unter Druck austauschbarer EPDM-Lippendichtung und
EPDM-Sitzdichtung, mit Sitzring aus nichtrostendem
Stahl, mit Handrad, beiderseits Pressverschraubung, PN
10, DN 20.
Menge: 1,000 St

**1.3.60 Absperrventil Rotguss Schrägsitz Entleerungsventil Handrad PN10 DN25**
STLB-Bau 2018-04 042
Absperrventil, für Trinkwasserleitung, mit
Eignungsnachweis DIN 1988-200, Gehäuse, Oberteil und
wasserberührende Teile der Innengarnitur aus Rotguss
DIN EN 1982, Schrägsitzform mit Entleerungsventil, mit
unter Druck austauschbarer EPDM-Lippendichtung und
EPDM-Sitzdichtung, mit Sitzring aus nichtrostendem
Stahl, mit Handrad, beiderseits Pressverschraubung, PN
10, DN 25.
Menge: 2,000 St

**1.3.70 Absperrventil Rotguss Schrägsitz Entleerungsventil Handrad PN10 DN32**
STLB-Bau 2018-04 042
Absperrventil, für Trinkwasserleitung, mit
Eignungsnachweis DIN 1988-200, Gehäuse, Oberteil und
wasserberührende Teile der Innengarnitur aus Rotguss
DIN EN 1982, Schrägsitzform mit Entleerungsventil, mit
unter Druck austauschbarer EPDM-Lippendichtung und
EPDM-Sitzdichtung, mit Sitzring aus nichtrostendem
Stahl, mit Handrad, beiderseits Pressverschraubung, PN
10, DN 32.
Menge: 1,000 St

**1.3.80 Absperrventil Rotguss Schrägsitz Entleerungsventil Handrad PN10 DN40**
STLB-Bau 2018-04 042
Absperrventil, für Trinkwasserleitung, mit
Eignungsnachweis DIN 1988-200, Gehäuse, Oberteil und
wasserberührende Teile der Innengarnitur aus Rotguss
DIN EN 1982, Schrägsitzform mit Entleerungsventil, mit
unter Druck austauschbarer EPDM-Lippendichtung und
EPDM-Sitzdichtung, mit Sitzring aus nichtrostendem
Stahl, mit Handrad, beiderseits Pressverschraubung, PN
10, DN 40.
Menge: 1,000 St

**Ausführungsbeschreibung 0003 Ausführungsbeschreibung**
Rückflußverhinderer,
für Trinkwasser,mit Press-Verschraubungen,
mit Entleerung,
Gehäuse,Oberteil und Innengarnitur
aus Rotguß DIN 1705, frei von Messing
im Bereich des Mediums,beständig gegen
aggressives Wasser,Dichtung EPDM,
für waagerechten oder senkrechten Einbau.

**1.3.90 Rückflussverhinderer Trinkwasser Pressverschr. Prüf- Entleereinr. PN16 DN15 Schrägsitz Entleerungsventil**
STLB-Bau 2010-04 042
Rückflussverhinderer DIN EN 13959, für
Trinkwasserleitung, mit Eignungsnachweis DIN 1988,
beiderseits Pressverschraubung, mit Prüf- und
Entleereinrichtung, PN 16, DN 15, in Schrägsitzform mit
Entleerungsventil, Gehäuse aus Rotguss.
Menge: 1,000 Stck

**1.3.100 Rückflussverhinderer TW Pressverschr. Prüf- Entleereinr. PN16 DN40 Schrägsitz Entleerungsventil Rotguss**
STLB-Bau 2016-10 042
Rückflussverhinderer DIN EN 13959, für
Trinkwasserleitung, mit Eignungsnachweis DIN 1988-200,
beiderseits Pressverschraubung, mit Prüf- und
Entleereinrichtung, PN 16, DN 40, in Schrägsitzform mit
Entleerungsventil, Gehäuse aus Rotguss.
Menge: 1,000 St

**1.3.110 Probenahmeventil DN8**
Probenahmeventil DN8 aus Rotguss,
zur Probenahme von Trinkwasser zur
Bestimmung mikrobiologischer und
chemischer Parameter nach TrinkwVO in
Kalt - und Warmwasserinstallationssystemen,
bestehend aus Rotguss im mediumberührten
Bereich, absperrbar mittels beiliegendem
Inbusschlüssel SW 5, Rotguss-Ventilkörper 360°
drehbar, mit abflammbarem und drehbarem
Edelstahl-Auslaufbogen, liefern und montieren

Fabrikat: Kemper

oder gleichwertig

Sofern ein anderes als das vorgenannte
Fabrikat angeboten wird, dies bitte hier
eintragen:
Hersteller:
'
..................................................'
vom Bieter einzutragen
Typ:
'
..................................................'
vom Bieter einzutragen,
wird keine Eintragung vorgenommen, gilt
das ausgeschriebene Fabrikat als angeboten
Menge: 2,000 St

**1.3.120 Probenahmeventil für "Eckventil am Waschbecken"**
Probenahmeventil für "Eckventil am Waschbecken" ,
mit Rückflussverhinderer zur eindeutigen
Probenahme des Kalt- bzw. Warmwassers
am Ausgang des Eckventils, passend für
Eckventile mit abgehender Anschlussleitung
10mm in Richtung Entnahmearmatur,
Eingang-Probenahmeventil mit 10 x 1,25 Rohr
eingangsseitig, Ausgang-Probenahmeventil mit
G 3/8 AG - Gewindeverschraubung mit zugfester
Messing-Konus Quetschverschraubung mit
Längenausgleich, zur Bestimmung mikrobiologischer und chemischer Parameter nach
TrinkwV in Kalt - und Warmwasser -Installations-
systemen, absperrbar mittels Sechskant SW 5,
Messing-Ventilkörper aus Werkstoff nach
DIN 50930-6, Ventilsitz- und Oberteilabdichtung
mittels PTFE-Dichtelementen, Ventil komplett
verchromt, mit abflammbarem und drehbarem
Edelstahl- Auslaufbogen DN 6 (8x1),
Probenahmeventil für Druckstufe PN 10

Fabrikat: Kemper

oder gleichwertig

Sofern ein anderes als das vorgenannte
Fabrikat angeboten wird, dies bitte hier
eintragen:
Hersteller:
'
..................................................'
vom Bieter einzutragen
Typ:
'
..................................................'
vom Bieter einzutragen,
wird keine Eintragung vorgenommen, gilt
das ausgeschriebene Fabrikat als angeboten
Menge: 2,000 St

**1.3.130 Wandauslaufventil DN15 Metall Durchflusskl.A Strahlregler Ausladung bis 80mm**
STLB-Bau 2016-10 045
Wandauslaufventil DIN EN 200 DN 15, aus Metall,
verchromt, Geräuschverhalten DIN 4109 Gruppe I, mit
Prüfbericht, Durchflussklasse A (max. 0,25 l/s), mit
festem Auslauf, mit Strahlregler ohne Luftansaugung DIN
EN 246, Ausladung bis 80 mm, Oberteil mit Spindel,
Betätigungselement aus Metall, verchromt, Ausführung in
Standardfarbton, Anschlussgewinde G 1/2.
Menge: 2,000 St

**1.3.140 Bezeichnungsschild mehrschichtig Kunststoff H 52mm B 105mm**
STLB-Bau 2010-04 042
Bezeichnungsschild, Farbe und Beschriftung nach Angaben
des AG, aus mehrschichtigem Kunststoff, Beschriftung
dreizeilig, gedruckt, Höhe 52 mm, Breite 105 mm,
Befestigung mit Schildträger aus verzinktem Stahl,
Halter und Spannband.
Menge: 20,000 Stck

**1.3.150 Rohr- Kennzeichnungsband für Trinkwasser - kalt**
Rohr- Kennzeichnungsband für die Kennzeichnung von
Versorgungsleitungen nach DIN2403 mit Durchflussmedium
und Fließrichtung. Aus Kunsstoff auf Silikon-
Papierträger zum direkten Ablösen.

für Trinkwasser - kalt
Menge: 10,000 lfdm

**1.3.160 desgl. wie vor, jedoch für Abwasser**
desgleichen wie vor, jedoch für Abwasser
Menge: 10,000 lfdm

**1.3.170 Zeigerthermometer Bimetall L 70mm Stahl niro Durchm. 80mm 0-80Grad**
STLB-Bau 2010-04 041
Zeigerthermometer DIN EN 13190, Messsystem Bimetall,
Einbaulänge 70 mm, Gehäuse aus nichtrostendem Stahl,
Gehäusenenndurchmesser 80 mm, Anzeigebereich 0 bis 80
Grad C, Güteklasse 1.
Menge: 1,000 Stck

**1.3.180 Druckmessgerät Stahl niro Durchm. 100mm 0-16bar R 1/2**
STLB-Bau 2010-04 042
Druckmessgerät, Messsystem aus nichtrostendem Stahl,
mit Kapselfeder, mit rotem Markenzeiger, Gehäuse aus
nichtrostendem Stahl, Anschlusszapfen radial unten,
Übersteckring aus nichtrostendem Stahl, Messgenauigkeit
1 % vom Skalenendwert, Gehäusedurchmesser 100 mm,
Anzeigebereich 0 bis 16 bar Betriebsüberdruck,
Gewindeanschluss R 1/2.
Menge: 1,000 Stck

**1.3.190 Druckmessgerätehahn Stahl niro PN16 Rp 1/2**
STLB-Bau 2010-04 042
Druckmessgerätehahn, mit Prüfflansch, aus
nichtrostendem Stahl, PN 16, Rp 1/2.
Menge: 1,000 Stck

**1.3.200 Außenarmatur DN20 Rotguss**
STLB-Bau 2018-04 042
Außenarmatur, DN 20, medienberührte Teile aus Rotguss,
verchromt, mit automatischer Entleerung, mit
Schlauchanschlussverschraubung, Rohrbelüfter und
Rückflussverhinderer, mit Betätigungsgriff,
abschließbar.
Menge: 3,000 St

**1.3.210 Elektronische Spüleinrichtung zur Verhinderung von Trinkwasserstagnation**
Hygienespülung mit Durchflusssensoren, mit einem
Anschluss, für Trinkwasser kalt (PWC), für automatisch
auslösende Wasserwechsel zur Sicherstellung des
bestimmungsgemäßen Betriebs, bestehend aus:
Magnetventileinheit mit Sicherungsstift und
Durchflussbegrenzer, Wartungsabsperrungen,
Kupplungsstücken, Netzteil mit Ausgangskabel Länge 5 m,
Steuereinheit, Rohbauset, Bauschutz ablängbar,
Abdeckplatte, Befestigungsmaterial, Durchfluss 10
l/min, zum Einbau in Vorwandsystemen, Bedienung über
App, Temperaturmessarmatur Pt 1000, zeit-, temperatur-
und volumenabhängige Spülmaßnahmen, zwei Betriebsmodi
voreinstellbar, Logbuch mit je 3000 Einträgen für Spül-
und Systemereignisse, integrierte Überlaufüberwachung,
mögliche Anbindung an GLT über Digital I/O,
Rohraußengewinde, Ablauf mit integriertem
Geruchsverschluss, mit zwei integrierten Magnetventilen
und Filtersieben DN 15, mit Absperrfunktion zur
Wartung, mit DVGW-Zulassung W 540, SVGW-Zulassung,
Schallschutzzulassung nach DIN EN ISO 3822 Klasse 1
(bis 15 l/min), Druckstufe PN 10, max.
Betriebstemperatur 70 °C, Schutzart IP45,
Spannungsversorgung 230 V AC, Betriebsspannung 12 V DC,
Leistungsaufnahme 30 W
Menge: 3,000 St

**1.3.220 Einrichtg Zwangsdurchströmg DN15 PN16**
STLB-Bau 2018-04 042
Einrichtung zur Zwangsdurchströmung durch
Venturi-Prinzip DIN 1988-200, DIN EN 806-2, in
Trinkwasserleitung, DN 15, PN 16.
Menge: 2,000 St

**1.3.230 Einrichtg Zwangsdurchströmg DN20 PN16**
STLB-Bau 2018-04 042
Einrichtung zur Zwangsdurchströmung durch
Venturi-Prinzip DIN 1988-200, DIN EN 806-2, in
Trinkwasserleitung, DN 20, PN 16.
Menge: 3,000 St

**1.3.240 Einrichtg Zwangsdurchströmg DN25 PN16**
STLB-Bau 2018-04 042
Einrichtung zur Zwangsdurchströmung durch
Venturi-Prinzip DIN 1988-200, DIN EN 806-2, in
Trinkwasserleitung, DN 25, PN 16.
Menge: 3,000 St

**1.3.250 Einrichtg Zwangsdurchströmg DN32 PN16**
STLB-Bau 2018-04 042
Einrichtung zur Zwangsdurchströmung durch
Venturi-Prinzip DIN 1988-200, DIN EN 806-2, in
Trinkwasserleitung, DN 32, PN 16.
Menge: 1,000 St

#### 1.4 SANITÄRE EINRICHTUNGSGEGENSTÄNDE

*Hinweis*
Kalkulationshinweise und Vorbemerkungen
---------------------------------------

Bei der Befestigung der Einrichtungsgegenstaende ist auf spannungsfreie Montage zu achten.

Saemtliche Kleinmaterialien und Zubehör
wie Rosetten, Schrauben, Duebel, Hahnverlaengerungen, H-Nippel usw. sind
nicht erwaehnt. Dieses Material ist in
die Einzelpreise einzurechnen und wird
nicht gesondert verguetet.

*Hinweis*
WC - ANLAGE
-----------

**1.4.10 Tiefspül-WC Sanitärporzellan glasiert hängend Ausladung 500-600mm WC-Sitz Fuge verfüllen elast.Dichtstoff B 5mm**
STLB-Bau 2018-04 045
Tiefspül-WC DIN EN 997, aus Sanitärporzellan, glasiert,
Farbton weiß, spülrandfrei, Wasserführung durch
geometrische Unterschneidung, wandhängend, Spülmenge 6
l, Ausladung über 500 bis 600 mm, Abgang waagerecht,
mit WC-Sitz, einschl. Verfüllen der Fugen, mit
elastischem Dichtstoff, Fugenbreite 5 mm,
Hersteller/Typ 'KERAMAG - Renova Nr. 1'.
Menge: 18,000 St

**1.4.20 Toilettenpapierhalter Kunststoff 1Rolle Halteelement**
STLB-Bau 2018-04 045
Toilettenpapierhalter, aus Kunststoff,
Farbton 'Weiß'
offene Form, diebstahlgeschützt, für 1 Rolle, für
Wandaufbau, mit Halteelement, rund,
Befestigungsschrauben, verdeckt,
Hersteller/Typ 'HEWI - 477'.
Menge: 18,000 St

**1.4.30 Toilettenpapier-Ersatzrollenhalter Kunststoff 1Rolle Halteelement**
STLB-Bau 2018-04 045
Toilettenpapier-Ersatzrollenhalter, aus Kunststoff,
Farbton 'Weiß'
offene Form, für 1 Rolle, für Wandaufbau, mit
Halteelement, rund, Befestigungsschrauben, verdeckt,
Hersteller/Typ 'HEWI - 477'.
Menge: 18,000 St

**1.4.40 Toilettenbürstengarnitur Kunststoff Halteelement**
STLB-Bau 2018-04 045
Toilettenbürstengarnitur, aus Kunststoff,
Farbton 'Weiß'
für Wandbefestigung, feststehend, offen, mit Bürste,
mit Tropfschale, diebstahlgeschützt, mit Halteelement,
rund, Befestigungsschrauben, verdeckt,
Hersteller/Typ 'HEWI - 477'.
Menge: 18,000 St

**1.4.50 Abfallbehälter Damenbinden Stahlblech Wandaufbau**
STLB-Bau 2018-04 045
Abfallbehälter für Damenbinden, aus Stahlblech,
pulverbeschichtet, Farbton weiß, für Wandaufbau, zum
Einhängen von Kunststoffbeuteln, Befestigung mit
Schrauben,
Hersteller/Typ 'AIR WOLF - Serie Omikron 6 Liter'.
Menge: 2,000 St

*Hinweis*
Beh. - WC - ANLAGE
------------------

**1.4.60 Tiefspül-WC Sanitärporzellan glasiert hängend Ausladung 650-700mm WC-Sitz Rückenstütze Fuge verfüllen elast.Dichtstoff B 5mm**
STLB-Bau 2018-04 045
Tiefspül-WC DIN EN 997, als barrierefreie Ausführung
DIN 18040, aus Sanitärporzellan, glasiert, Farbton
weiß, spülrandfrei, Wasserführung durch geometrische
Unterschneidung, wandhängend, Spülmenge 6 l, Ausladung
über 650 bis 700 mm, Abgang waagerecht, mit WC-Sitz und
Rückenstütze, einschl. Verfüllen der Fugen, mit
elastischem Dichtstoff, Fugenbreite 5 mm,
Hersteller/Typ 'KEREAMAG - Renova Nr. 1 Comfort'.
Menge: 2,000 St

**1.4.70 Toilettenpapierhalter Kunststoff 1Rolle Halteelement**
STLB-Bau 2018-04 045
Toilettenpapierhalter, aus Kunststoff,
Farbton 'Weiß'
offene Form, diebstahlgeschützt, für 1 Rolle, für
Wandaufbau, mit Halteelement, rund,
Befestigungsschrauben, verdeckt,
Hersteller/Typ 'HEWI - 477'.
Menge: 2,000 St

**1.4.80 Toilettenpapier-Ersatzrollenhalter Kunststoff 1Rolle Halteelement**
STLB-Bau 2018-04 045
Toilettenpapier-Ersatzrollenhalter, aus Kunststoff,
Farbton 'Weiß'
offene Form, für 1 Rolle, für Wandaufbau, mit
Halteelement, rund, Befestigungsschrauben, verdeckt,
Hersteller/Typ 'HEWI - 477'.
Menge: 2,000 St

**1.4.90 Toilettenbürstengarnitur Kunststoff Halteelement**
STLB-Bau 2018-04 045
Toilettenbürstengarnitur, aus Kunststoff,
Farbton 'Weiß'
für Wandbefestigung, feststehend, offen, mit Bürste,
mit Tropfschale, diebstahlgeschützt, mit Halteelement,
rund, Befestigungsschrauben, verdeckt,
Hersteller/Typ 'HEWI - 477'.
Menge: 2,000 St

**1.4.100 Abfallbehälter Damenbinden Stahlblech Wandaufbau**
STLB-Bau 2018-04 045
Abfallbehälter für Damenbinden, aus Stahlblech,
pulverbeschichtet, Farbton weiß, für Wandaufbau, zum
Einhängen von Kunststoffbeuteln, Befestigung mit
Schrauben,
Hersteller/Typ 'AIR WOLF - Serie Omikron 6 Liter'.
Menge: 2,000 St

**1.4.110 Stützklappgriff WC Kunststoff Stahlkern Ausladung 850mm Papierhalter Armpolsterung Notrufeinri. Auslösung manuell**
STLB-Bau 2018-04 045
Stützklappgriff für WC, aus Kunststoff mit Stahlkern,
Ausladung 850 mm, belastbar bis 100 kg am
Griffvorderteil, mit Papierhalter, Armpolsterung,
Notrufeinrichtung und Spülauslösung, manuell,
Befestigung mit Flansch, Schrauben verdeckt.
Menge: 2,000 St

**1.4.120 Stützklappgriff WC Kunststoff Stahlkern Ausladung 850mm Armpolsterung**
STLB-Bau 2018-04 045
Stützklappgriff für WC, aus Kunststoff mit Stahlkern,
Ausladung 850 mm, belastbar bis 100 kg am
Griffvorderteil, mit Armpolsterung, Befestigung mit
Flansch, Schrauben verdeckt.
Menge: 2,000 St

*Hinweis*
WASCHTISCH - ANLAGE
-------------------

**1.4.130 Waschbecken Sanitärporzellan B 500-550mm Ausladung 400-450mm Fuge verfüllen elast.Dichtstoff B 5mm**
STLB-Bau 2018-04 045
Waschbecken, Beckenaußenform rechteckig,
Beckeninnenform rechteckig, aus Sanitärporzellan,
Farbton weiß, glasiert, mit Loch für Einlocharmatur,
mit Überlauf, für Ablaufventil, Breite über 500 bis 550
mm, Ausladung über 400 bis 450 mm, einschl. Verfüllen
der Fugen, mit elastischem Dichtstoff, Fugenbreite 5
mm,
Hersteller/Typ 'KERAMAG - Renova Nr. 1 Plan'.
Menge: 13,000 St

**1.4.140 Selbstschlussbatterie Waschbecken Messing Einhand-Einlochbatterie DN15**
STLB-Bau 2018-04 045
Selbstschlussbatterie für Waschbecken, aus Messing,
verchromt, Betätigungselement aus Metall, verchromt,
Selbstschluss-Funktionsteil mit Kolbensteuerung,
hydraulisch, Wasserlaufzeit einstellbar,
Einhand-Einlochbatterie, DN 15, mit festem Auslauf,
Ausladung über 90 bis 130 mm,
Hersteller/Typ 'FRANKE - Aquamix'.
Menge: 13,000 St

**1.4.150 Geruchverschluss Waschbecken Messing Röhrengeruchverschluss**
STLB-Bau 2016-10 045
Geruchverschluss für Waschbecken, aus Messing,
verchromt, als Röhrengeruchverschluss, mit
Anschlussbogen.
Menge: 13,000 St

**1.4.160 Eckventil DN15 G 1/2 B**
STLB-Bau 2010-04 045
Eckventil, DN 15, mit Betätigungsgriff, verchromt, mit
Gewindeanschluss G 1/2 B, als Absperr- und
Anschlussventil, mit Schubrosette.
Menge: 13,000 Stck

**1.4.170 Spiegel Kristallspiegel rechteckig**
STLB-Bau 2010-04 045
Spiegel, als Kristallspiegel, rechteckig,

Höhe/Breite in mm '
800/ 600'
Spiegel ohne Rahmen, Befestigung durch verdeckte
Aufhängung.
Menge: 13,000 Stck

**1.4.180 Abfallbehälter Stahl niro rechteckig 40-60l**
STLB-Bau 2017-04 045
Abfallbehälter, aus nichtrostendem Stahl, Werkstoff-Nr
1.4301, rechteckig, Fassungsvermögen über 40 bis 60 l,
offen, Behälter für Einwegbeutel,
Hersteller/Typ 'FRANKE - Rodan'.
Menge: 13,000 St

**1.4.190 Papierhandtuchspenderkomb. AP-Montage**
STLB-Bau 2018-04 045
Papierhandtuchspenderkombination, Entnahme manuell,
Farbton 'Weiß'
mit Seifenspender, für Aufputzmontage,
Hersteller/Typ 'AIR WOLF - Serie Omega'.
Menge: 13,000 St

*Hinweis*
Beh.-WASCHTISCH - ANLAGE
------------------------

**1.4.200 Waschbecken Sanitärporzellan unterfahrbar B 600-650mm Ausladung 500-550mm Fuge verfüllen elast.Dichtstoff B 5mm**
STLB-Bau 2018-04 045
Waschbecken, Beckenaußenform rechteckig,
Beckeninnenform rechteckig, aus Sanitärporzellan,
Farbton weiß, glasiert, mit Loch für Einlocharmatur,
mit Überlauf, für Ablaufventil, unterfahrbar DIN 18040,
Breite über 600 bis 650 mm, Ausladung über 500 bis 550
mm, einschl. Verfüllen der Fugen, mit elastischem
Dichtstoff, Fugenbreite 5 mm,
Hersteller/Typ 'KERAMAG - Renova Nr. 1 Comfort'.
Menge: 2,000 St

**1.4.210 Selbstschlussarmatur elektronisch DN15 Messing Batterie TW-Erwärmer geschl. Durchflusskl.A**
STLB-Bau 2017-04 045
Selbstschlussarmatur, DN 15, elektronisch gesteuert,
aus Messing, verchromt, mit Batterieversorgung,
Steuerelektronik mit Festprogramm, mit integrierter
Mischeinrichtung, Betätigung von Hand, Standarmatur,
für geschlossenen Trinkwassererwärmer, Durchflussklasse
A (max 0,25 l/s),
Hersteller/Typ 'GROHE - Essence E'.
Menge: 2,000 St

**1.4.220 Mini Durchlauferhitzer**
Mini Durchlauferhitzer

Technische Beschreibung:
Elektronisch gesteuerter
Mini-Durchlauferhitzer für die
Versorgung eines Handwaschbeckens.
Geeignet für drucklose oder
druckfeste Betriebsweise.
Die Auslauftemperatur kann intern
zwischen 30-50 Grad C vorgewählt
werden. Die elektronische Regelung
hält die gewählte Auslauftemperatur
konstant. Die Durchflussmenge kann im
Gerät voreingestellt werden.
Das Blankdraht-Heizsystem ist für
kalkarme und
kalkhaltige Wässer geeignet.
(Einsatzbereich s. technische Daten).
Installation
wahlweise mit Niederdruck oder
Druck-Armaturen. 3/8 Zoll Wasser-
Schraubanschlüsse AP.
Für ein opitmales Strahlbild liegt ein
spezieller Strahlregler bei.
Technische Daten:
Nennleistung 3,5 kW,
Einschaltmenge 1,2 Ltr./min.,
Blankdraht-Heizsystem mit 1100 Ohmcm,
max. zulässige Zulauftemperatur:
bis 60 Grad C (Nachheizung bis
45 Grad C ), Schutzart IP 25.

Fabrikat:  Stiebel Eltron
Modell:  DEM 3 electronic

oder gleichwertig

Sofern ein anderes als das vorgenannte
Fabrikat angeboten wird, dies bitte hier
eintragen:
Hersteller:
'
..................................................'
vom Bieter einzutragen
Typ:
'
..................................................'
vom Bieter einzutragen,
wird keine Eintragung vorgenommen, gilt
das ausgeschriebene Fabrikat als angeboten
Menge: 1,000 Stck

**1.4.230 Geruchverschluss Waschbecken Messing Wandeinbaugeruchverschluss**
STLB-Bau 2017-04 045
Geruchverschluss für Waschbecken, aus Messing,
verchromt, als Wandeinbaugeruchverschluss mit
Anschlussbogen.
Menge: 2,000 St

**1.4.240 Eckventil DN15 G 1/2 B**
STLB-Bau 2010-04 045
Eckventil, DN 15, mit Betätigungsgriff, verchromt, mit
Gewindeanschluss G 1/2 B, als Absperr- und
Anschlussventil, mit Schubrosette.
Menge: 2,000 Stck

**1.4.250 Spiegel Kristallspiegel rechteckig**
STLB-Bau 2010-04 045
Spiegel, als Kristallspiegel, rechteckig,

Höhe/Breite in mm '
800/ 600'
Spiegel ohne Rahmen, Befestigung durch verdeckte
Aufhängung.
Menge: 2,000 Stck

**1.4.260 Abfallbehälter Stahl niro rechteckig 40-60l**
STLB-Bau 2017-04 045
Abfallbehälter, aus nichtrostendem Stahl, Werkstoff-Nr
1.4301, rechteckig, Fassungsvermögen über 40 bis 60 l,
offen, Behälter für Einwegbeutel,
Hersteller/Typ 'FRANKE - Rodan'.
Menge: 2,000 St

**1.4.270 Papierhandtuchspenderkomb. AP-Montage**
STLB-Bau 2018-04 045
Papierhandtuchspenderkombination, Entnahme manuell,
Farbton 'Weiß'
mit Seifenspender, für Aufputzmontage,
Hersteller/Typ 'AIR WOLF - Serie Omega'.
Menge: 2,000 St

*Hinweis*
URINAL - ANLAGE
---------------

**1.4.280 Urinal Sanitärporzellan glasiert Fuge verfüllen elast.Dichtstoff B 5mm**
STLB-Bau 2018-04 045
Urinal, aus Sanitärporzellan, glasiert, Farbton weiß,
mit eingebrannter Zielmarkierung, Zulauf und Ablauf
hinten verdeckt, Befestigung mit Schrauben, verdeckt,
einschl. Verfüllen der Fugen, mit elastischem
Dichtstoff, Fugenbreite 5 mm,
Hersteller/Typ 'KERAMAG - Renova Nr. 1 Plan'.
Menge: 10,000 St

*Hinweis*
DUSCHANLAGE
-----------

**1.4.290 Duschtassenelement barrierefr.Duschtasse L 1500 mm B 1500 mm D 90 mm XPS armiert besch**
STLB-Bau 2018-04 024
Duschtassenelement für barrierefreie Duschtasse,
Länge '1500' mm,
Breite '1500' mm,
Dicke '90' mm, aus extrudiertem Polystyrol-Hartschaum,
beidseitig armiert und beschichtet, einschl.
Unterbauelement,
Dicke '60' mm, mit Gefälle, Bodenablauf außermittig,
Untergrund Verbundabdichtung.
Menge: 1,000 St

**1.4.300 Abdichtset**
Abdichtsystem im Set, inklusive Dichtschlämme
einkomponentig zur Abdichtung im Verbund mit
Fliesen und Platten,
- Einsatz bei Wänden Klasse A1 und Böden
  Klasse A2 (hohe Feuchtigkeitsbeanspruchung)
- kann auch bei Wänden Klasse A01 und Böden
  Klasse A02 (mäßige Feuchtigkeitsbeanspruchung)
  eingesetzt werden
inklusive
Dichtband (5 m)
Dichtband-Innenecke (2 Stück), im Eimer.

Gebindegröße:  2 kg Dichtschlämme einkomponentig
Menge: 1,000 Stck

**1.4.310 Schnellkleber**
Schnellkleber für Feinsteinzeug, nach 3 Stunden
verfugbar. Fliese auf Fliese, für innen und außen,
schnell abbindend

Gebindegröße:  10 kg Eimer
Menge: 1,000 Stck

**1.4.320 Dichtband**
Dichtband, zur Abdichtung von Wand-,
Fußbodenanschlüssen aus querelastischem,
vlieskaschiertem Fugendichtband
(100 mm breit) zum Abdichten von Fugen
unterhalb keramischer Beläge in Feucht-
und Nassräumen.

Format:  100 mm

Länge:  5000 mm
Menge: 2,000 Stck

**1.4.330 Dichtschlämme**
Dichtschlämme,
Gebindegröße:  2 kg Dichtschlämme
einkomponentig
Menge: 1,000 Stck

**1.4.340 Thermostat-Wandeinbaubatterie DN15 Messing Brause Durchflusskl.A**
STLB-Bau 2016-10 045
Thermostat-Wandeinbaubatterie, DN 15, für
Durchflusswassererwärmer, aus Messing, mit
Temperaturwähler, Grad-Markierung sowie einstell- und
begrenzbarem Temperaturbereich, aus Metall, Armatur für
Brause, Durchflussklasse A (max. 0,25 l/s), mit
Absperrung, Betätigungselement aus Metall,
Gesamteinbautiefe über 80 bis 100 mm, mit
Wandeinbaukasten, Wandeinbaukasten aus nichtrostendem
Stahl.
Menge: 1,000 St

**1.4.350 Brausestangengarnitur L 800-900mm Kunststoff Seifenschale Brauseschlauch Handbrause DN15**
STLB-Bau 2018-04 045
Brausestangengarnitur, Länge über 800 bis 900 mm, aus
Kunststoff, Farbton weiß, mit korrosionsgeschützem
Stahlrohr, runde Brausestange, für Brauseschlauch mit
Konusmutter, mit Wandflansch, Schrauben verdeckt, mit
Seifenschale und Brauseschlauch und Handbrause, DN 15,
Brause aus Kunststoff, für Durchflusswassererwärmer,
mit Strahlscheibenreiniger, umstellbar auf 2
Strahlarten, Brausehalter beweglich, feststellbar.
Menge: 1,000 St

**1.4.360 Anschlusswinkel Brauseschlauch Kunststoff DN15**
STLB-Bau 2018-04 045
Anschlusswinkel für Brauseschlauch, aus Kunststoff,
Farbton weiß, Schlauchanschlussbogen, DN 15.
Menge: 1,000 St

**1.4.370 Elektro-Durchflusswassererwärmer 24kW elektr. geregelt Innenbehälter Kupfer außen Kunststoff G 3/8**
STLB-Bau 2016-10 045
Elektro-Durchflusswassererwärmer, geschlossen, hängende
Anordnung, mit VDE- und Funkschutzzeichen,
Bemessungsbetriebsspannung 400 V AC, Leistung 24 kW,
elektronisch geregelt, stufenlose Temperatureinstellung
von 35 bis 60 Grad C, mit Innenbehälter aus Kupfer,
Außenbekleidung aus Kunststoff, Farbton weiß, mit
Blankdrahtheizsystem, für festen Anschluss, Anschluss G
3/8.
Menge: 1,000 St

*Hinweis*
SONSTIGE ANSCHLÜSSE/ GEGENSTÄNDE
----------------------------------

**1.4.380 Eckventil DN15 G 1/2 B**
STLB-Bau 2010-04 045
Eckventil, DN 15, mit Betätigungsgriff, verchromt, mit
Gewindeanschluss G 1/2 B, als Absperr- und
Anschlussventil, mit Schubrosette.
Menge: 6,000 Stck

**1.4.390 Geräteanschlussventil Messing DN15**
STLB-Bau 2010-04 045
Geräteanschlussventil, mit Rohrbelüfter, aus Messing,
verchromt, DN 15, als Kombinationseckventil,
Betätigungselement aus Metall, verchromt.
Menge: 6,000 Stck

**1.4.400 Einhandmischer Standmontage Metall Ausladung 200-250mm Spültischbatterie H 150-200mm**
STLB-Bau 2016-10 045
Einhandmischer für Standmontage, aus Metall, verchromt,
Ausladung über 200 bis 250 mm, Oberteil mit
Keramikscheiben, mit Warmwasserzuflussbegrenzer,
Betätigungselement aus Metall, verchromt,
Spültischbatterie, mit schwenkbarem gegossenen Auslauf,
mit automatischer Rückstellung auf Strahlregler,
Auslaufhöhe über 150 bis 200 mm.
Menge: 6,000 St

**1.4.410 Bauseits gel. Einrichtung**
Bauseits gelieferte Küchenspüle,
einschl.Sifon an die Ver-und Entsorgungsleitungen anschließen, einschl. aller erforderlichen Nebenarbeiten.
Menge: 6,000 Stck

**1.4.420 Mini Durchlauferhitzer**
Mini Durchlauferhitzer

Technische Beschreibung:
Elektronisch gesteuerter
Mini-Durchlauferhitzer für die
Versorgung eines Handwaschbeckens.
Geeignet für drucklose oder
druckfeste Betriebsweise.
Die Auslauftemperatur kann intern
zwischen 30-50 Grad C vorgewählt
werden. Die elektronische Regelung
hält die gewählte Auslauftemperatur
konstant. Die Durchflussmenge kann im
Gerät voreingestellt werden.
Das Blankdraht-Heizsystem ist für
kalkarme und
kalkhaltige Wässer geeignet.
(Einsatzbereich s. technische Daten).
Installation
wahlweise mit Niederdruck oder
Druck-Armaturen. 3/8 Zoll Wasser-
Schraubanschlüsse AP.
Für ein opitmales Strahlbild liegt ein
spezieller Strahlregler bei.
Technische Daten:
Nennleistung 3,5 kW,
Einschaltmenge 1,2 Ltr./min.,
Blankdraht-Heizsystem mit 1100 Ohmcm,
max. zulässige Zulauftemperatur:
bis 60 Grad C (Nachheizung bis
45 Grad C ), Schutzart IP 25.

Fabrikat:  Stiebel Eltron
Modell:  DEM 3 electronic

oder gleichwertig

Sofern ein anderes als das vorgenannte
Fabrikat angeboten wird, dies bitte hier
eintragen:
Hersteller:
'
..................................................'
vom Bieter einzutragen
Typ:
'
..................................................'
vom Bieter einzutragen,
wird keine Eintragung vorgenommen, gilt
das ausgeschriebene Fabrikat als angeboten
Menge: 6,000 Stck

**1.4.430 Bauseits gel. Einrichtung**
Bauseits gelieferter Haushaltsgeschirrspülautomat/ Waschmaschine,einschl.Sifon und
Schlauch an die Ver-und Entsorgungsleitungen
anschließen, einschl. aller erforderlichen Nebenarbeiten.
Menge: 2,000 Stck

**1.4.440 Spültisch Stahl niro 1Becken B bis 500mm Ausladung bis 400mm**
STLB-Bau 2018-04 045
Spültisch DIN EN 695, aus nichtrostendem Stahl,
Werkstoff-Nr 1.4301, für Auflage auf Unterschrank
(Auflagespültisch), mit einem Becken, Breite bis 500
mm, Ausladung bis 400 mm, mit Loch für Einlocharmatur,
mit Überlauf,
Hersteller/Typ 'SMEG - VS34/P3'.
Menge: 2,000 St

**1.4.450 Spültisch Stahl niro 1Becken B bis 500mm Ausladung bis 400mm**
STLB-Bau 2018-04 045
Spültisch DIN EN 695, aus nichtrostendem Stahl,
Werkstoff-Nr 1.4301, für Auflage auf Unterschrank
(Auflagespültisch), mit einem Becken, Breite bis 500
mm, Ausladung bis 400 mm, mit Loch für Einlocharmatur,
mit Überlauf,
Hersteller/Typ 'SMEG - VS45-P3'.
Menge: 1,000 St

**1.4.460 Doppelspültisch Stahl niro 2Becken Ausladung 450-500mm**
STLB-Bau 2018-04 045
Doppelspültisch DIN EN 695, aus nichtrostendem Stahl,
Werkstoff-Nr 1.4301, für Auflage auf Unterschrank
(Auflagespültisch), mit zwei Becken, Ausladung über 450
bis 500 mm, mit Loch für Einlocharmatur, mit Überlauf,
Hersteller/Typ 'FRANKE - BXX 260-36-16 A Edelstahl'.
Menge: 3,000 St

*Hinweis*
AUSGUSSBECKEN
-------------

**1.4.470 Ausgussbecken Stahl emailliert hängend**
STLB-Bau 2010-04 045
Ausgussbecken, aus Stahl, emailliert, Standardfarbton,
wandhängend, mit Rückwand, mit Klapprost nichtrostendem
Stahl, Werkstoff-Nr 1.4301, Befestigung an
Installationselement.
Menge: 1,000 Stck

**1.4.480 Einhandmischer Wandmontage Messing Spültischbatterie**
STLB-Bau 2016-10 045
Einhandmischer für Wandmontage, aus Messing, verchromt,
Oberteil mit Keramikscheiben, mit
Warmwasserzuflussbegrenzer, Betätigungselement aus
Metall, verchromt, Spültischbatterie, mit schwenkbarem
gegossenen Auslauf, Ausladung über 250 bis 300 mm.
Menge: 1,000 St

**1.4.490 Wandauslaufventil DN15 Metall Durchflusskl.A Strahlregler Ausladung 200-250mm**
STLB-Bau 2016-10 045
Wandauslaufventil DN 15, aus Metall, verchromt,
Geräuschverhalten DIN 4109 Gruppe I, mit Prüfbericht,
Durchflussklasse A (max. 0,25 l/s), mit schwenkbarem
Rohrauslauf, mit Strahlregler mit Luftansaugung DIN EN
246 (Luftsprudler), Ausladung über 200 bis 250 mm.
Menge: 2,000 St

**1.4.500 Geruchverschluss Ausgussbecken 1 1/2xDN50 Kunststoff heißwasserbest.**
STLB-Bau 2010-04 045
Geruchverschluss für Ausgussbecken, 1 1/2 x DN 50, aus
Kunststoff, heißwasserbeständig, Farbton weiß, für
Wandanschluss, verstellbar.
Menge: 1,000 Stck

**1.4.510 Elektro-Durchflusswassererwärmer 24kW elektr. geregelt Innenbehälter Kupfer außen Kunststoff G 3/8**
STLB-Bau 2016-10 045
Elektro-Durchflusswassererwärmer, geschlossen, hängende
Anordnung, mit VDE- und Funkschutzzeichen,
Bemessungsbetriebsspannung 400 V AC, Leistung 24 kW,
elektronisch geregelt, stufenlose Temperatureinstellung
von 35 bis 60 Grad C, mit Innenbehälter aus Kupfer,
Außenbekleidung aus Kunststoff, Farbton weiß, mit
Blankdrahtheizsystem, für festen Anschluss, Anschluss G
3/8.
Menge: 1,000 St

#### 1.5 VORWANDINSTALLATIONSSYSTEM

*Hinweis*
INSTALLATIONSSYSTEM
-------------------

*Hinweis*
Vorbeschrieb Vorwandinstallationssystem

Installationssystem in Trockenbauweise erfüllt die
bauordnungsrechtlichen Anforderungen an den baulichen
Brand-, Schall- und Feuchteschutz und die Statik.
Statik
Gesamtsystem inklusive Systembeplankung und
Montageelemente erfüllt die nach
VDI 6000 geforderten Werte für aufzunehmende
Gewichtsbelastungen für Wand- WC von  400 kg, für
Waschtisch und Urinal von 150 kg und für Stütz- und
Haltegriffe von 100 kg.
Das Installationssystem besteht aus nicht
vormontierten Einzelbauteilen für das Tragsystem,
Montageelementen und der Systembeplankung:
Tragsystem
Im Wesentlichen bestehend aus vollsymmetrischen
verzinkten Stahlprofilen (ca. 3 x 3 cm),
Montagewinkeln, Verbindungsstücken und metallischen
handverschließbaren Profilverbindern.
Montageelemente
Vormontierte Montageelemente zur Aufnahme von
Sanitärausstattungsgegenständen. Die Montageelemente
sind zur Aufnahme wandhängender Konsollasten bei WC,
Bidet, WT und Urinal geeignet. Für den barrierefreien
Bereich der Sanitäranlagen gibt es spezielle
Montageelemente, die Konsollasten bis zu 100 kg
aufnehmen können.

Achtung,
Beplankung wird bauseitig ausgeführt!!!

*Hinweis*
Installationswände

**1.5.10 Installationswand brüstungshoch**
Installationswand brüstungshohe Vorwand
an einer Massivwand zweiseitig befestigt
Zur Erstellung einer tragfähigen Installationswand aus nicht vormontierten Einzelbauteilen, ohne Beplankung.

Entsprechend der Schallschutzprüfung
mit Trennstreifen und Korkplatten.

einschließlich Zusatzmaterial
zur Befestigung der Montageelemente
für folgende Einrichtungsgegenstände
oder Armaturen (die Montageelemente/Armaturen sind
separat ausgeschrieben):

1,0  Stk.  Wand-WC - UP-Spülkasten, Bet. vorne
1,0  Stk.  Waschbecken für Standarmatur

Installationswandhöhe:  bis 150,0cm
Installationswandbreite:  220,0cm
Installationswandtiefe:  24,0cm
Menge: 2,000 Stck

**1.5.20 Installationswand brüstungshoch**
Installationswand brüstungshohe Vorwand
an einer Massivwand zweiseitig befestigt
Zur Erstellung einer tragfähigen Installationswand aus nicht vormontierten Einzelbauteilen, ohne Beplankung.

Entsprechend der Schallschutzprüfung
mit Trennstreifen und Korkplatten.

einschließlich Zusatzmaterial
zur Befestigung der Montageelemente
für folgende Einrichtungsgegenstände
oder Armaturen (die Montageelemente/Armaturen sind
separat ausgeschrieben):

1,0  Stk.  Wand-WC - UP-Spülkasten, Bet. vorne
1,0  Stk.  Waschbecken für Standarmatur
1,0  Stk.  Urinal

Installationswandhöhe:  bis 150,0cm
Installationswandbreite:  320,0cm
Installationswandtiefe:  24,0cm
Menge: 2,000 Stck

**1.5.30 Installationswand brüstungshoch**
Installationswand brüstungshohe Vorwand
an einer Massivwand zweiseitig befestigt
Zur Erstellung einer tragfähigen Installationswand aus nicht vormontierten Einzelbauteilen, ohne Beplankung.

Entsprechend der Schallschutzprüfung
mit Trennstreifen und Korkplatten.

einschließlich Zusatzmaterial
zur Befestigung der Montageelemente
für folgende Einrichtungsgegenstände
oder Armaturen (die Montageelemente/Armaturen sind
separat ausgeschrieben):

1,0  Stk.  Waschbecken für Standarmatur

Installationswandhöhe:  bis 150,0cm
Installationswandbreite:  150,0cm
Installationswandtiefe:  20,0cm
Menge: 1,000 Stck

**1.5.40 Installationswand raumhoch**
Installationswand raumhoch Vorwand
an einer Massivwand zweiseitig befestigt
Zur Erstellung einer tragfähigen Installationswand aus nicht vormontierten Einzelbauteilen, ohne Beplankung.

Entsprechend der Schallschutzprüfung
mit Trennstreifen und Korkplatten.

einschließlich Zusatzmaterial
zur Befestigung der Montageelemente
für folgende Einrichtungsgegenstände
oder Armaturen (die Montageelemente/Armaturen sind
separat ausgeschrieben):

1,0  Stk.  Ausgussbecken für Wandarmatur
1,0  Stk.  Elektronische Spüleinrichtung

Installationswandhöhe:  350,0cm (inkl.Fubo: 0,0cm)
Installationswandbreite:  100,0cm
Installationswandtiefe:  20,0cm
Menge: 1,000 Stck

**1.5.50 Installationswand raumhoch Trennwand**
Installationswand raumhoch Trennwand
an einer Massivwand einseitig befestigt
Zur Erstellung einer tragfähigen Installationswand aus nicht vormontierten Einzelbauteilen, ohne Beplankung.

Entsprechend der Schallschutzprüfung
mit Trennstreifen und Korkplatten.

einschließlich Zusatzmaterial
zur Befestigung der Montageelemente
für folgende Einrichtungsgegenstände
oder Armaturen (die Montageelemente/Armaturen sind
separat ausgeschrieben):

7,0  Stk.  Wand-WC - UP-Spülkasten, Bet. vorne
4,0  Stk.  Urinal
1,0  Stk.  Auslaufventil

Installationswandhöhe:  350,0cm (inkl.Fubo: 0,0cm)
Installationswandbreite:  480,0cm
Installationswandtiefe:  35,0cm
Menge: 2,000 Stck

**1.5.60 Installationswand raumhoch Trennwand**
Installationswand raumhoch Trennwand
an einer Massivwand einseitig befestigt
Zur Erstellung einer tragfähigen Installationswand aus nicht vormontierten Einzelbauteilen, ohne Beplankung.

Entsprechend der Schallschutzprüfung
mit Trennstreifen und Korkplatten.

einschließlich Zusatzmaterial
zur Befestigung der Montageelemente
für folgende Einrichtungsgegenstände
oder Armaturen (die Montageelemente/Armaturen sind
separat ausgeschrieben):

1,0  Stk.  Beh. Wand-WC - UP-Spülkasten, Bet. vorne

Installationswandhöhe:  350,0cm (inkl.Fubo: 0,0cm)
Installationswandbreite:  270,0cm
Installationswandtiefe:  30,0cm
Menge: 1,000 Stck

**1.5.70 Installationswand raumhoch Trennwand**
Installationswand raumhoch Trennwand
an einer Massivwand einseitig befestigt
Zur Erstellung einer tragfähigen Installationswand aus nicht vormontierten Einzelbauteilen, ohne Beplankung.

Entsprechend der Schallschutzprüfung
mit Trennstreifen und Korkplatten.

einschließlich Zusatzmaterial
zur Befestigung der Montageelemente
für folgende Einrichtungsgegenstände
oder Armaturen (die Montageelemente/Armaturen sind
separat ausgeschrieben):

1,0  Stk.  Beh. Wand-WC - UP-Spülkasten, Bet. vorne
1,0  Stk.  Duschwanne UP-Armatur

Installationswandhöhe:  350,0cm (inkl.Fubo: 0,0cm)
Installationswandbreite:  270,0cm
Installationswandtiefe:  30,0cm
Menge: 1,000 Stck

**1.5.80 Installationswand raumhoch Trennwand**
Installationswand raumhoch Trennwand
an einer Massivwand einseitig befestigt
Zur Erstellung einer tragfähigen Installationswand aus nicht vormontierten Einzelbauteilen, ohne Beplankung.

Entsprechend der Schallschutzprüfung
mit Trennstreifen und Korkplatten.

einschließlich Zusatzmaterial
zur Befestigung der Montageelemente
für folgende Einrichtungsgegenstände
oder Armaturen (die Montageelemente/Armaturen sind
separat ausgeschrieben):

2,0  Stk.  Waschbecken für Standarmatur

Installationswandhöhe:  350,0cm (inkl.Fubo: 0,0cm)
Installationswandbreite:  250,0cm
Installationswandtiefe:  30,0cm
Menge: 2,000 Stck

**1.5.90 Installationswand raumhoch Trennwand**
Installationswand raumhoch Trennwand
an einer Massivwand einseitig befestigt
Zur Erstellung einer tragfähigen Installationswand aus nicht vormontierten Einzelbauteilen, ohne Beplankung.

Entsprechend der Schallschutzprüfung
mit Trennstreifen und Korkplatten.

einschließlich Zusatzmaterial
zur Befestigung der Montageelemente
für folgende Einrichtungsgegenstände
oder Armaturen (die Montageelemente/Armaturen sind
separat ausgeschrieben):

2,0  Stk.  Waschbecken für Standarmatur
1,0  Stk.  Elektronische Spüleinrichtung
1,0  Stk.  Beh. Waschbecken für Standarmatur

Installationswandhöhe:  350,0cm (inkl.Fubo: 0,0cm)
Installationswandbreite:  250,0cm
Installationswandtiefe:  30,0cm
Menge: 1,000 Stck

**1.5.100 Installationswand raumhoch Trennwand**
Installationswand raumhoch Trennwand
an einer Massivwand einseitig befestigt
Zur Erstellung einer tragfähigen Installationswand aus nicht vormontierten Einzelbauteilen, ohne Beplankung.

Entsprechend der Schallschutzprüfung
mit Trennstreifen und Korkplatten.

einschließlich Zusatzmaterial
zur Befestigung der Montageelemente
für folgende Einrichtungsgegenstände
oder Armaturen (die Montageelemente/Armaturen sind
separat ausgeschrieben):

2,0  Stk.  Waschbecken für Standarmatur
1,0  Stk.  Beh. Waschbecken für Standarmatur

Installationswandhöhe:  350,0cm (inkl.Fubo: 0,0cm)
Installationswandbreite:  250,0cm
Installationswandtiefe:  30,0cm
Menge: 1,000 Stck

*Hinweis*
Montageelemente

**1.5.110 Waschtisch-Set, für Einlocharmatur**
Waschtisch-Set,
für Einlocharmatur
Einsatzbereich
- Zum Einbau im Tragsystem
  für Vorwand, Trennwand und
  freistehende Wand
- Für Waschtisch mit Standarmatur

Eigenschaften
- Armaturenplatte, verzinkt
- Befestigung für Abgangsbogen
  schallgedämmt

Lieferumfang
- 2universelle Wasseranschlüsse
  R1/2" mit Dämmunterlage
- 2 Abdichtscheiben
- 2 Befestigungs-Clips M10
- 2 Gewindestangen M10 für
Keramikbefestigung
- 2 Schalldämmeinlagen
- 2 Schutz- und Markierungsstopfen
  (bis max.15bar)
- Ablaufrohrschelle, schallisoliert, D50
- PE Abgangsbogen, D50mm
- Gummidichtung d 44/32
- Befestigungsmaterial
Menge: 15,000 Stck

**1.5.120 Universal UP-Platte**
Universal UP-Platte

Einsatzbereich
- Zum Einbau im Tragsystem
  für Vorwand, Trennwand und
  freistehende Wand
- Zur Montage von UP-Armaturen,
  -Lüftern, Hygienespülung und
  weiteren Einbaugeräten

Eigenschaften
- Armaturenanschlussplatte
  breiten-, höhen- und tiefenverstellbar
- Befestigungsplatte für UP-Armaturen,
  Furnierholz, wasserfest verleimt,
  kürzbar

Lieferumfang
- Befestigungsmaterial
Menge: 6,000 Stck

**1.5.130 Armaturenplatte 153 mm**
Armaturenplatte 153 mm

Einsatzbereich
- Zum Einbau im Tragsystem
  für Vorwand, Trennwand und
  freistehende Wand
- Zum Anschluss von AP-Armaturen

Eigenschaften
- Armaturenplatte, verzinkt
- Abstand Armaturenanschlüsse 15,3 cm

Lieferumfang
- 2universelle Wasseranschlüsse
  R1/2" mit Dämmunterlage
- 2 Abdichtscheiben
- 2 Schalldämmeinlagen
- 2 Schutz- und Markierungsstopfen
  (bis max.15bar)
- Befestigungsmaterial
Menge: 2,000 Stck

*Hinweis*
Tragelemente, Einsatzbereich

- Zum Einbau im Tragsystem
  für Vorwand, Trennwand und
  freistehende Wand
- Geeignet für Fußbodenaufbau 0-20cm

**1.5.140 Installationselement Einzelelement Klosett höhen- tiefenverstellbar mit Einbauspülkasten B 424 mm**
STLB-Bau 2016-10 045
Installationselement, für Metallständer- und
Leichtbauwände, als Einzelelement, zum mit Befestigung
und Anschlüssen für Zu- und Abläufe statisch belastbar
durch Sanitärobjekte, für wandhängendes Klosett, höhen-
und tiefenverstellbar, mit Einbauspülkasten DIN EN
14055, mit Ablaufbogen, Ablaufbogen aus PE-HD-Rohr,
Breite Installationselement '424' mm, mit Schallschutz
DIN 4109.
Menge: 20,000 St

**1.5.150 Installationselement Einzelelement Urinal höhenverstellbar mit Wandeinbaukörper B 420 mm**
STLB-Bau 2016-10 045
Installationselement, für Metallständer- und
Leichtbauwände, als Einzelelement, zum mit Befestigung
und Anschlüssen für Zu- und Abläufe für Urinal,
höhenverstellbar, mit Wandeinbaukörper, mit
Ablaufbogen, Ablaufbogen aus PE-HD-Rohr,
Breite Installationselement '420' mm, mit Schallschutz
DIN 4109.
Menge: 10,000 St

*Hinweis*
ZUBEHÖR
---------------

**1.5.160 Spülarmatur Urinalbecken elektron. Magnetventil DN15**
STLB-Bau 2018-04 045
Spülarmatur für Urinal, elektronisch gesteuert, mit
Magnetventil DN 15, Bemessungsbetriebsspannung 230 V
AC, Spüldauer einstellbar, Spülarmatur für Wandeinbau.
Menge: 10,000 St

**1.5.170 Abdeckpl. Einbauspülkasten Zweimengenspülung Kunststoff**
STLB-Bau 2017-04 045
Abdeckplatte für Einbauspülkasten, für
Zweimengenspülung, aus Kunststoff, Farbton weiß, mit
Betätigungselement, aus Kunststoff, für Betätigung von
vorn,
Hersteller/Typ 'GEBERIT - Sigma30'.
Menge: 20,000 St

**1.5.180 Schallschutz-Set für Wand-WC und Wand-Bidet**
Menge: 20,000 St

**1.5.190 Rohbauset für WC-Steuerungen mit elektrischer Spülauslösung**
Verwendungszwecke
- Zur UP-Montage

Eigenschaften
- Transformation der Netzspannung auf
  Kleinspannung 4,1 V DC

Lieferumfang
- Deckel für UP-Dose
- UP-Dose für Bohrloch D 76 mm
- Rohreinführung
- Netzteil
- Leerrohr Länge 1,7 m

Fabrikat: Geberit
Artikel-Nr.: 115.861.00.1
oder gleichwertig

Sofern ein anderes als das vorgenannte
Fabrikat angeboten wird, dies bitte hier
eintragen:
Hersteller:
'
..................................................'
vom Bieter einzutragen
Typ:
'
..................................................'
vom Bieter einzutragen,
wird keine Eintragung vorgenommen, gilt
das ausgeschriebene Fabrikat als angeboten
Menge: 2,000 Stk

#### 1.6 SPÜLEN DER TRINKWASSERLEITUNG

*Hinweis*
Kalt- und Warmwasserleitungen sind
getrennt mit einem Luft-Wassergemisch
intermittierend unter Druck, strangweise von unten nach oben zu spuelen.
Das fuer die Spuelung verwendete Trinkwasser muß filtriert sein,
Spülen auch abschnittsweise.

**1.6.10 Montage**
Montage und Demontage des Spuelgeraetes,
Herstellen des Anschlusses an die Versorgungsleitungen, Wasser.
Menge: 1,000 Psch

*Hinweis*
Spuelen von Entnahmestellen
mit allen erforderlichen Nebenarbeiten
und Hilfsmitteln, Geraeteanschluesse
muessen mit Umgehungen versehen werden.

**1.6.20 Zapfstellen**
Entnahmestellen
Menge: 70,000 Stck

**1.6.30 Straenge**
Straenge Kaltwasser,

als Strang gilt die senkrechte Leitung von der
Absperrarmatur im Technikraum bis zur  letzten
Entnahmestelle.
Die Verteilleitungen im EG und zu den
Entnahmestellen werden anteilig den Straengen
zugerechnet.
Menge: 3,000 Stck

**1.6.40 Pruefprotokoll**
Erstellung eines Pruefprotokolles ueber
die Spuelung der Leitungsanlage und der
Anschluesse.
Menge: 1,000 Psch

**1.6.50 Wasseranalyse Wasserqualität Probenahme**
STLB-Bau 2016-10 049
Wasseranalyse erstellen, zur Bestimmung des
Wasserqualität nach Trinkwasserverordnung, durch
akkreditiertes Prüflabor, einschl. Probenahme und
-behälter.
Menge: 1,000 psch

#### 1.7 WÄRMEDÄMMUNG

*Hinweis*
Rohrisolierung liefern und montieren
kompl. einschl. allen Formteilen in
folgender Ausfuehrung:

Kalt- Warmwasser und Zirkulationsleitungen frei verlegt.
Mit Mineralfaserschalen und aufkaschierter Aluminiumfolie.
Nichtbrennbar n. DIN 4102, Waermeleitfaehigkeit = 0,035 W/m x K.
Einseitig geschlitzte Schale mit selbstklebender, ueberlappender Folie im
Bereich des Laengsschlitzes, Laenge bis
1,20 m. Stoeße und Laengsnaehte mit
Aluminiumband zusaetzlich abgeklebt.

*Hinweis*
Ummantelung aus verz. Stahlblech nach
DIN 1541, Guete 2, Blechstaerke nach DIN
18421. Die Laengsnaehte sind min. 20 mm
zu ueberlappen und mit 6 Blechtreibschrauben pro lfm. zu verschrauben. Alle
freien Rohrenden sind mit Blechscheiben
zu versehen.

*Hinweis*
Kaltwasserleitungen
-------------------

**1.7.10 Wärmedämmung Rohr DN15 Mineralwolle Rohrschale D 20mm**
STLB-Bau 2010-04 047
Wärmedämmung einschl. Ummantelung an haus- und
betriebstechnischen Anlagen, an Rohrleitung, DN 15, im
Gebäude, in Bereichen mit Behinderung durch technische
Einrichtungen, Dämmung aus Mineralwolle, als
Rohrschale, Brandverhaltensklasse DIN EN 13501-1 A1
(nichtbrennbar), Wärmeleitfähigkeit 0,035 W/(mK) bei 40
Grad C Mitteltemperatur DIN EN 12667, Dicke 20 mm,
kaschiert mit Alufolie, Verarbeitung nach
Herstellerangabe, Ummantelung DIN 4140 aus
nichtprofiliertem Blech, Stahl, feuerverzinkt, Dicke
0,7 mm, Überlappungen verschrauben.
Menge: 5,000 m

**1.7.20 Wärmedämmung Rohr DN20 Mineralwolle Rohrschale D 20mm**
STLB-Bau 2010-04 047
Wärmedämmung einschl. Ummantelung an haus- und
betriebstechnischen Anlagen, an Rohrleitung, DN 20, im
Gebäude, in Bereichen mit Behinderung durch technische
Einrichtungen, Dämmung aus Mineralwolle, als
Rohrschale, Brandverhaltensklasse DIN EN 13501-1 A1
(nichtbrennbar), Wärmeleitfähigkeit 0,035 W/(mK) bei 40
Grad C Mitteltemperatur DIN EN 12667, Dicke 20 mm,
kaschiert mit Alufolie, Verarbeitung nach
Herstellerangabe, Ummantelung DIN 4140 aus
nichtprofiliertem Blech, Stahl, feuerverzinkt, Dicke
0,7 mm, Überlappungen verschrauben.
Menge: 5,000 m

**1.7.30 Wärmedämmung Rohr DN25 Mineralwolle Rohrschale D 20mm**
STLB-Bau 2010-04 047
Wärmedämmung einschl. Ummantelung an haus- und
betriebstechnischen Anlagen, an Rohrleitung, DN 25, im
Gebäude, in Bereichen mit Behinderung durch technische
Einrichtungen, Dämmung aus Mineralwolle, als
Rohrschale, Brandverhaltensklasse DIN EN 13501-1 A1
(nichtbrennbar), Wärmeleitfähigkeit 0,035 W/(mK) bei 40
Grad C Mitteltemperatur DIN EN 12667, Dicke 20 mm,
kaschiert mit Alufolie, Verarbeitung nach
Herstellerangabe, Ummantelung DIN 4140 aus
nichtprofiliertem Blech, Stahl, feuerverzinkt, Dicke
0,7 mm, Überlappungen verschrauben.
Menge: 20,000 m

**1.7.40 Wärmedämmung Rohr DN32 Mineralwolle Rohrschale D 20mm**
STLB-Bau 2010-04 047
Wärmedämmung einschl. Ummantelung an haus- und
betriebstechnischen Anlagen, an Rohrleitung, DN 32, im
Gebäude, in Bereichen mit Behinderung durch technische
Einrichtungen, Dämmung aus Mineralwolle, als
Rohrschale, Brandverhaltensklasse DIN EN 13501-1 A1
(nichtbrennbar), Wärmeleitfähigkeit 0,035 W/(mK) bei 40
Grad C Mitteltemperatur DIN EN 12667, Dicke 20 mm,
kaschiert mit Alufolie, Verarbeitung nach
Herstellerangabe, Ummantelung DIN 4140 aus
nichtprofiliertem Blech, Stahl, feuerverzinkt, Dicke
0,7 mm, Überlappungen verschrauben.
Menge: 10,000 m

**1.7.50 Wärmedämmung Rohr DN40 Mineralwolle Rohrschale D 20mm**
STLB-Bau 2010-04 047
Wärmedämmung einschl. Ummantelung an haus- und
betriebstechnischen Anlagen, an Rohrleitung, DN 40, im
Gebäude, in Bereichen mit Behinderung durch technische
Einrichtungen, Dämmung aus Mineralwolle, als
Rohrschale, Brandverhaltensklasse DIN EN 13501-1 A1
(nichtbrennbar), Wärmeleitfähigkeit 0,035 W/(mK) bei 40
Grad C Mitteltemperatur DIN EN 12667, Dicke 20 mm,
kaschiert mit Alufolie, Verarbeitung nach
Herstellerangabe, Ummantelung DIN 4140 aus
nichtprofiliertem Blech, Stahl, feuerverzinkt, Dicke
0,7 mm, Überlappungen verschrauben.
Menge: 20,000 m

*Hinweis*
Zulagepositionen wie folgt:

**1.7.60 Wärmedämmung Bogen DN15 Mineralwolle Lamellenmatte druckfest D 20mm**
STLB-Bau 2010-04 047
Wärmedämmung einschl. Ummantelung an haus- und
betriebstechnischen Anlagen, an Bogen, DN 15, im
Gebäude, Dämmung aus Mineralwolle, als Lamellenmatte,
druckfest, Brandverhaltensklasse DIN EN 13501-1 A1
(nichtbrennbar), Wärmeleitfähigkeit 0,035 W/(mK) bei 40
Grad C Mitteltemperatur DIN EN 12667, Dicke 20 mm,
Verarbeitung nach Herstellerangabe, Ummantelung DIN
4140 aus nichtprofiliertem Blech, Stahl, feuerverzinkt,
Dicke 0,7 mm, Überlappungen verschrauben.
Menge: 2,000 St

**1.7.70 Wärmedämmung Bogen DN20 Mineralwolle Lamellenmatte druckfest D 20mm**
STLB-Bau 2010-04 047
Wärmedämmung einschl. Ummantelung an haus- und
betriebstechnischen Anlagen, an Bogen, DN 20, im
Gebäude, Dämmung aus Mineralwolle, als Lamellenmatte,
druckfest, Brandverhaltensklasse DIN EN 13501-1 A1
(nichtbrennbar), Wärmeleitfähigkeit 0,035 W/(mK) bei 40
Grad C Mitteltemperatur DIN EN 12667, Dicke 20 mm,
Verarbeitung nach Herstellerangabe, Ummantelung DIN
4140 aus nichtprofiliertem Blech, Stahl, feuerverzinkt,
Dicke 0,7 mm, Überlappungen verschrauben.
Menge: 2,000 St

**1.7.80 Wärmedämmung Bogen DN25 Mineralwolle Lamellenmatte druckfest D 20mm**
STLB-Bau 2010-04 047
Wärmedämmung einschl. Ummantelung an haus- und
betriebstechnischen Anlagen, an Bogen, DN 25, im
Gebäude, Dämmung aus Mineralwolle, als Lamellenmatte,
druckfest, Brandverhaltensklasse DIN EN 13501-1 A1
(nichtbrennbar), Wärmeleitfähigkeit 0,035 W/(mK) bei 40
Grad C Mitteltemperatur DIN EN 12667, Dicke 20 mm,
Verarbeitung nach Herstellerangabe, Ummantelung DIN
4140 aus nichtprofiliertem Blech, Stahl, feuerverzinkt,
Dicke 0,7 mm, Überlappungen verschrauben.
Menge: 10,000 St

**1.7.90 Wärmedämmung Bogen DN32 Mineralwolle Lamellenmatte druckfest D 20mm**
STLB-Bau 2010-04 047
Wärmedämmung einschl. Ummantelung an haus- und
betriebstechnischen Anlagen, an Bogen, DN 32, im
Gebäude, Dämmung aus Mineralwolle, als Lamellenmatte,
druckfest, Brandverhaltensklasse DIN EN 13501-1 A1
(nichtbrennbar), Wärmeleitfähigkeit 0,035 W/(mK) bei 40
Grad C Mitteltemperatur DIN EN 12667, Dicke 20 mm,
Verarbeitung nach Herstellerangabe, Ummantelung DIN
4140 aus nichtprofiliertem Blech, Stahl, feuerverzinkt,
Dicke 0,7 mm, Überlappungen verschrauben.
Menge: 5,000 St

**1.7.100 Wärmedämmung Bogen DN40 Mineralwolle Lamellenmatte druckfest D 20mm**
STLB-Bau 2010-04 047
Wärmedämmung einschl. Ummantelung an haus- und
betriebstechnischen Anlagen, an Bogen, DN 40, im
Gebäude, Dämmung aus Mineralwolle, als Lamellenmatte,
druckfest, Brandverhaltensklasse DIN EN 13501-1 A1
(nichtbrennbar), Wärmeleitfähigkeit 0,035 W/(mK) bei 40
Grad C Mitteltemperatur DIN EN 12667, Dicke 20 mm,
Verarbeitung nach Herstellerangabe, Ummantelung DIN
4140 aus nichtprofiliertem Blech, Stahl, feuerverzinkt,
Dicke 0,7 mm, Überlappungen verschrauben.
Menge: 5,000 St

**1.7.110 Wärmedämmung Konus DN20 Mineralwolle Lamellenmatte druckfest D 20mm**
STLB-Bau 2010-04 047
Wärmedämmung einschl. Ummantelung an haus- und
betriebstechnischen Anlagen, an Konus, DN 20, im
Gebäude, Dämmung aus Mineralwolle, als Lamellenmatte,
druckfest, Brandverhaltensklasse DIN EN 13501-1 A1
(nichtbrennbar), Wärmeleitfähigkeit 0,035 W/(mK) bei 40
Grad C Mitteltemperatur DIN EN 12667, Dicke 20 mm,
Verarbeitung nach Herstellerangabe, Ummantelung DIN
4140 aus nichtprofiliertem Blech, Stahl, feuerverzinkt,
Dicke 0,7 mm, Überlappungen verschrauben.
Menge: 1,000 St

**1.7.120 Wärmedämmung Konus DN25 Mineralwolle Lamellenmatte druckfest D 20mm**
STLB-Bau 2010-04 047
Wärmedämmung einschl. Ummantelung an haus- und
betriebstechnischen Anlagen, an Konus, DN 25, im
Gebäude, Dämmung aus Mineralwolle, als Lamellenmatte,
druckfest, Brandverhaltensklasse DIN EN 13501-1 A1
(nichtbrennbar), Wärmeleitfähigkeit 0,035 W/(mK) bei 40
Grad C Mitteltemperatur DIN EN 12667, Dicke 20 mm,
Verarbeitung nach Herstellerangabe, Ummantelung DIN
4140 aus nichtprofiliertem Blech, Stahl, feuerverzinkt,
Dicke 0,7 mm, Überlappungen verschrauben.
Menge: 1,000 St

**1.7.130 Wärmedämmung Konus DN32 Mineralwolle Lamellenmatte druckfest D 20mm**
STLB-Bau 2010-04 047
Wärmedämmung einschl. Ummantelung an haus- und
betriebstechnischen Anlagen, an Konus, DN 32, im
Gebäude, Dämmung aus Mineralwolle, als Lamellenmatte,
druckfest, Brandverhaltensklasse DIN EN 13501-1 A1
(nichtbrennbar), Wärmeleitfähigkeit 0,035 W/(mK) bei 40
Grad C Mitteltemperatur DIN EN 12667, Dicke 20 mm,
Verarbeitung nach Herstellerangabe, Ummantelung DIN
4140 aus nichtprofiliertem Blech, Stahl, feuerverzinkt,
Dicke 0,7 mm, Überlappungen verschrauben.
Menge: 1,000 St

**1.7.140 Wärmedämmung Konus DN40 Mineralwolle Lamellenmatte druckfest D 20mm**
STLB-Bau 2010-04 047
Wärmedämmung einschl. Ummantelung an haus- und
betriebstechnischen Anlagen, an Konus, DN 40, im
Gebäude, Dämmung aus Mineralwolle, als Lamellenmatte,
druckfest, Brandverhaltensklasse DIN EN 13501-1 A1
(nichtbrennbar), Wärmeleitfähigkeit 0,035 W/(mK) bei 40
Grad C Mitteltemperatur DIN EN 12667, Dicke 20 mm,
Verarbeitung nach Herstellerangabe, Ummantelung DIN
4140 aus nichtprofiliertem Blech, Stahl, feuerverzinkt,
Dicke 0,7 mm, Überlappungen verschrauben.
Menge: 1,000 St

**1.7.150 Wärmedämmung Stutzen DN15 Mineralwolle Lamellenmatte druckfest D 20mm**
STLB-Bau 2010-04 047
Wärmedämmung einschl. Ummantelung an haus- und
betriebstechnischen Anlagen, an Stutzen, DN 15, im
Gebäude, Dämmung aus Mineralwolle, als Lamellenmatte,
druckfest, Brandverhaltensklasse DIN EN 13501-1 A1
(nichtbrennbar), Wärmeleitfähigkeit 0,035 W/(mK) bei 40
Grad C Mitteltemperatur DIN EN 12667, Dicke 20 mm,
Verarbeitung nach Herstellerangabe, Ummantelung DIN
4140 aus nichtprofiliertem Blech, Stahl, feuerverzinkt,
Dicke 0,7 mm, Überlappungen verschrauben.
Menge: 1,000 St

**1.7.160 Wärmedämmung Stutzen DN20 Mineralwolle Lamellenmatte druckfest D 20mm**
STLB-Bau 2010-04 047
Wärmedämmung einschl. Ummantelung an haus- und
betriebstechnischen Anlagen, an Stutzen, DN 20, im
Gebäude, Dämmung aus Mineralwolle, als Lamellenmatte,
druckfest, Brandverhaltensklasse DIN EN 13501-1 A1
(nichtbrennbar), Wärmeleitfähigkeit 0,035 W/(mK) bei 40
Grad C Mitteltemperatur DIN EN 12667, Dicke 20 mm,
Verarbeitung nach Herstellerangabe, Ummantelung DIN
4140 aus nichtprofiliertem Blech, Stahl, feuerverzinkt,
Dicke 0,7 mm, Überlappungen verschrauben.
Menge: 1,000 St

**1.7.170 Wärmedämmung Stutzen DN25 Mineralwolle Lamellenmatte druckfest D 20mm**
STLB-Bau 2010-04 047
Wärmedämmung einschl. Ummantelung an haus- und
betriebstechnischen Anlagen, an Stutzen, DN 25, im
Gebäude, Dämmung aus Mineralwolle, als Lamellenmatte,
druckfest, Brandverhaltensklasse DIN EN 13501-1 A1
(nichtbrennbar), Wärmeleitfähigkeit 0,035 W/(mK) bei 40
Grad C Mitteltemperatur DIN EN 12667, Dicke 20 mm,
Verarbeitung nach Herstellerangabe, Ummantelung DIN
4140 aus nichtprofiliertem Blech, Stahl, feuerverzinkt,
Dicke 0,7 mm, Überlappungen verschrauben.
Menge: 2,000 St

**1.7.180 Wärmedämmung Stutzen DN32 Mineralwolle Lamellenmatte druckfest D 20mm**
STLB-Bau 2010-04 047
Wärmedämmung einschl. Ummantelung an haus- und
betriebstechnischen Anlagen, an Stutzen, DN 32, im
Gebäude, Dämmung aus Mineralwolle, als Lamellenmatte,
druckfest, Brandverhaltensklasse DIN EN 13501-1 A1
(nichtbrennbar), Wärmeleitfähigkeit 0,035 W/(mK) bei 40
Grad C Mitteltemperatur DIN EN 12667, Dicke 20 mm,
Verarbeitung nach Herstellerangabe, Ummantelung DIN
4140 aus nichtprofiliertem Blech, Stahl, feuerverzinkt,
Dicke 0,7 mm, Überlappungen verschrauben.
Menge: 1,000 St

*Hinweis*
Rohrisolierung liefern und montieren
kompl. einschl. allen Formteilen in
folgender Ausfuehrung:

Kalt- Warmwasser und Zirkulationsleitungen verdeckt verlegt.
Mit Mineralfaserschalen und aufkaschierter Aluminiumfolie.
Nichtbrennbar n. DIN 4102, Waermeleitfaehigkeit = 0,035 W/m x K.
Einseitig geschlitzte Schale mit selbstklebender, ueberlappender Folie im
Bereich des Laengsschlitzes, Laenge bis
1,20 m. Stoeße und Laengsnaehte mit
Aluminiumband zusaetzlich abgeklebt.

*Hinweis*
Kaltwasserleitungen
-------------------

**1.7.190 Wärmedämmung Rohr DN15 Mineralwolle Rohrschale D 20mm**
STLB-Bau 2010-04 047
Wärmedämmung ohne Ummantelung an haus- und
betriebstechnischen Anlagen, an Rohrleitung, DN 15, im
Gebäude, in Bereichen mit Behinderung durch technische
Einrichtungen, Dämmung aus Mineralwolle, als
Rohrschale, Brandverhaltensklasse DIN EN 13501-1 A1
(nichtbrennbar), Wärmeleitfähigkeit 0,035 W/(mK) bei 40
Grad C Mitteltemperatur DIN EN 12667, Dicke 20 mm,
kaschiert mit Alufolie, Verarbeitung nach
Herstellerangabe.
Menge: 245,000 m

**1.7.200 Wärmedämmung Rohr DN20 Mineralwolle Rohrschale D 20mm**
STLB-Bau 2010-04 047
Wärmedämmung ohne Ummantelung an haus- und
betriebstechnischen Anlagen, an Rohrleitung, DN 20, im
Gebäude, in Bereichen mit Behinderung durch technische
Einrichtungen, Dämmung aus Mineralwolle, als
Rohrschale, Brandverhaltensklasse DIN EN 13501-1 A1
(nichtbrennbar), Wärmeleitfähigkeit 0,035 W/(mK) bei 40
Grad C Mitteltemperatur DIN EN 12667, Dicke 20 mm,
kaschiert mit Alufolie, Verarbeitung nach
Herstellerangabe.
Menge: 105,000 m

**1.7.210 Wärmedämmung Rohr DN25 Mineralwolle Rohrschale D 20mm**
STLB-Bau 2010-04 047
Wärmedämmung ohne Ummantelung an haus- und
betriebstechnischen Anlagen, an Rohrleitung, DN 25, im
Gebäude, in Bereichen mit Behinderung durch technische
Einrichtungen, Dämmung aus Mineralwolle, als
Rohrschale, Brandverhaltensklasse DIN EN 13501-1 A1
(nichtbrennbar), Wärmeleitfähigkeit 0,035 W/(mK) bei 40
Grad C Mitteltemperatur DIN EN 12667, Dicke 20 mm,
kaschiert mit Alufolie, Verarbeitung nach
Herstellerangabe.
Menge: 40,000 m

**1.7.220 Wärmedämmung Rohr DN32 Mineralwolle Rohrschale D 20mm**
STLB-Bau 2010-04 047
Wärmedämmung ohne Ummantelung an haus- und
betriebstechnischen Anlagen, an Rohrleitung, DN 32, im
Gebäude, in Bereichen mit Behinderung durch technische
Einrichtungen, Dämmung aus Mineralwolle, als
Rohrschale, Brandverhaltensklasse DIN EN 13501-1 A1
(nichtbrennbar), Wärmeleitfähigkeit 0,035 W/(mK) bei 40
Grad C Mitteltemperatur DIN EN 12667, Dicke 20 mm,
kaschiert mit Alufolie, Verarbeitung nach
Herstellerangabe.
Menge: 35,000 m

*Hinweis*
Isolierung von Apparaten und Armaturen
-------------------------------------------------------

*Hinweis*
Ummantelung aus verz. Stahlblech nach
DIN 1541, Guete 2, Blechstaerke min.
0,75 mm, zweischalig und abnehmbar mit
Klemmbaendern. Kappendurchmesser und
Hoehe 100 mm groesser als Flanschdurchmesser und Baulaenge. Mit Ausschnitten
und zweiteiligen Abdeckrosetten fuer
Ventilgestaenge, Motor und dergleichen.

**1.7.230 Wärmedämmung Schrägsitzarmatur DN15 Mineralwolle Matte D 20mm**
STLB-Bau 2010-04 047
Wärmedämmung einschl. Ummantelung an haus- und
betriebstechnischen Anlagen, an Schrägsitzarmatur, DN
15, im Gebäude, in Bereichen mit Behinderung durch
technische Einrichtungen, Dämmung aus Mineralwolle, als
Lamellenmatte, Brandverhaltensklasse DIN EN 13501-1 A1
(nichtbrennbar), Wärmeleitfähigkeit 0,035 W/(mK) bei 40
Grad C Mitteltemperatur DIN EN 12667, Dicke 20 mm,
Verarbeitung nach Herstellerangabe, Ummantelung DIN
4140 aus nichtprofiliertem Blech, Stahl, feuerverzinkt,
Dicke 0,7 mm, befestigen mit aluminiumplattierten
Stahlbändern.
Menge: 8,000 Stck

**1.7.240 Wärmedämmung Schrägsitzarmatur DN20 Mineralwolle Matte D 20mm**
STLB-Bau 2010-04 047
Wärmedämmung einschl. Ummantelung an haus- und
betriebstechnischen Anlagen, an Schrägsitzarmatur, DN
20, im Gebäude, in Bereichen mit Behinderung durch
technische Einrichtungen, Dämmung aus Mineralwolle, als
Lamellenmatte, Brandverhaltensklasse DIN EN 13501-1 A1
(nichtbrennbar), Wärmeleitfähigkeit 0,035 W/(mK) bei 40
Grad C Mitteltemperatur DIN EN 12667, Dicke 20 mm,
Verarbeitung nach Herstellerangabe, Ummantelung DIN
4140 aus nichtprofiliertem Blech, Stahl, feuerverzinkt,
Dicke 0,7 mm, befestigen mit aluminiumplattierten
Stahlbändern.
Menge: 13,000 Stck

**1.7.250 Wärmedämmung Schrägsitzarmatur DN25 Mineralwolle Matte D 20mm**
STLB-Bau 2010-04 047
Wärmedämmung einschl. Ummantelung an haus- und
betriebstechnischen Anlagen, an Schrägsitzarmatur, DN
25, im Gebäude, in Bereichen mit Behinderung durch
technische Einrichtungen, Dämmung aus Mineralwolle, als
Lamellenmatte, Brandverhaltensklasse DIN EN 13501-1 A1
(nichtbrennbar), Wärmeleitfähigkeit 0,035 W/(mK) bei 40
Grad C Mitteltemperatur DIN EN 12667, Dicke 20 mm,
Verarbeitung nach Herstellerangabe, Ummantelung DIN
4140 aus nichtprofiliertem Blech, Stahl, feuerverzinkt,
Dicke 0,7 mm, befestigen mit aluminiumplattierten
Stahlbändern.
Menge: 11,000 Stck

**1.7.260 Wärmedämmung Schrägsitzarmatur DN32 Mineralwolle Matte D 20mm**
STLB-Bau 2010-04 047
Wärmedämmung einschl. Ummantelung an haus- und
betriebstechnischen Anlagen, an Schrägsitzarmatur, DN
32, im Gebäude, in Bereichen mit Behinderung durch
technische Einrichtungen, Dämmung aus Mineralwolle, als
Lamellenmatte, Brandverhaltensklasse DIN EN 13501-1 A1
(nichtbrennbar), Wärmeleitfähigkeit 0,035 W/(mK) bei 40
Grad C Mitteltemperatur DIN EN 12667, Dicke 20 mm,
Verarbeitung nach Herstellerangabe, Ummantelung DIN
4140 aus nichtprofiliertem Blech, Stahl, feuerverzinkt,
Dicke 0,7 mm, befestigen mit aluminiumplattierten
Stahlbändern.
Menge: 4,000 Stck

**1.7.270 Wärmedämmung Schrägsitzarmatur DN40 Mineralwolle Matte D 20mm**
STLB-Bau 2010-04 047
Wärmedämmung einschl. Ummantelung an haus- und
betriebstechnischen Anlagen, an Schrägsitzarmatur, DN
40, im Gebäude, in Bereichen mit Behinderung durch
technische Einrichtungen, Dämmung aus Mineralwolle, als
Lamellenmatte, Brandverhaltensklasse DIN EN 13501-1 A1
(nichtbrennbar), Wärmeleitfähigkeit 0,035 W/(mK) bei 40
Grad C Mitteltemperatur DIN EN 12667, Dicke 20 mm,
Verarbeitung nach Herstellerangabe, Ummantelung DIN
4140 aus nichtprofiliertem Blech, Stahl, feuerverzinkt,
Dicke 0,7 mm, befestigen mit aluminiumplattierten
Stahlbändern.
Menge: 4,000 Stck

*Hinweis*
Rohrdurchführungen für
Edelstahlrohre mit R90 Schalen
vollständig verschließen.
Die Feuerwiderstandsklasse der Wand- und
Deckenkonstruktion muß erhalten bleiben.

Brandschutzbekleidung: R90 Schale,
  Länge: 1000 mm

**1.7.280 Abschottung 15**
Leistung wie zuletzt in vollem Wortlaut
beschrieben, jedoch für KW- Leitung.

Rohr:  DA 15
Daemmstaerke: 22,5 mm
Menge: 10,000 Stck

**1.7.290 Abschottung 18**
Leistung wie zuletzt in vollem Wortlaut
beschrieben, jedoch für KW- Leitung.

Rohr:  DA 18
Daemmstaerke: 21 mm
Menge: 1,000 Stck

**1.7.300 Abschottung 22**
Leistung wie zuletzt in vollem Wortlaut
beschrieben, jedoch für KW- Leitung.

Rohr:  DA 22
Daemmstaerke: 19 mm
Menge: 1,000 Stck

**1.7.310 Abschottung 28**
Leistung wie zuletzt in vollem Wortlaut
beschrieben, jedoch für KW- Leitung.

Rohr:  DA 28
Daemmstaerke: 26 mm
Menge: 6,000 Stck

**1.7.320 Abschottung 35**
Leistung wie zuletzt in vollem Wortlaut
beschrieben, jedoch für KW- Leitung.

Rohr:  DA 35
Daemmstaerke: 22,5 mm
Menge: 4,000 Stck

### 2 SONSTIGES

#### 2.1 SONSTIGES

**2.1.10 Wartung**
Wartung während der Verjährungsfrist für Mängelansprüche (4 Jahre).

Es ist vorgesehen, dem AN die Wartung für die Dauer der
Gewährleistung zu übertragen. Nach Ablauf der Ge-
währleistung wird hierfür gesondert der städtische Wartungsvertrag abgeschlossen.

1.) Umfang der Wartung
  Grundlage ist der beiliegende Muster-Wartungsver-
  trag einschl. den Arbeitskarten der AMEV.

2.) Reaktionszeit
     - Bei der Kalkulation sind nachfolgende Kriterien
zu
  berücksichtigen:
     - 12 Stunden Rufbereitschaft, ohne Samstage,
  Sonn- und Feiertagen.
     - Reaktionszeit für Beginn der Entstörung max.
  1/2 Tag nach der Störungsmeldung (Monteur vor
Ort)
     - Reaktionszeit telefonisch sofort
     - Ununterbrochene Störungsbearbeitung bis zur Wiederherstellung aller Funktionen und
  störungsfreien Betrieb der Anlage

3.) Reaktionszeit sicherheitsrelevanter Anlagen

4.) Wartungsstützpunkt (Ort):
(Ort)
'
..................................................'
vom Bieter einzutragen
Der Wartungsstützpunkt ist möglichst mit dem Angebot,
spätestens auf Verlangen anzugeben.

Die Wartungskosten sind für die gesamte Verjährungsfrist von 4 Jahren anzubieten.

Die Wartungskosten PRO JAHR sind beim Einheitspreis (EP) einzusetzen.

Die Position beinhaltet alle Teile der Ausschreibung.
Menge: 4,000 Jahr

**2.1.20 Bestandsunterlagen Abwasser- und Wasseranlagen**
Bestandsunterlagen für alle im Leistungsverzeichnis
erfasste Anlagen

Alle nachstehend geforderten Unterlagen sind 3FACH,
jeweils geordnet in Ordnern mit Haupt- und Nebengruppen-Inhaltsverzeichnis BEI DER ABNAHME vorzulegen.
(Sämtliche Unterlagen sind durchzunummerieren).

a) Bestandszeichnungen sind auf der Basis der vom
Architekten über die Bauzeit fortgeschriebenen Werkpläne zu erstellen, als Farbplot (CAD-Zeichnung).

b) Schematische Darstellung als Farbplot (CAD-Zeich-
nung) und Beschreibung der Anlagen (Funktionsbeschreibung)

c) Elektro-Stromlauf- und Schaltpläne

d) Bedienungs- und Wartungsanweisungen einschl.
Checkliste mit Angabe, in welchen Zeitabständen die
Wartungsarbeiten durchzuführen sind.

e) Ersatzteillisten mit genauer Typenangabe und
Adressen der Lieferfirmen

f) Kopien evtl. behördlicher Prüfbescheinigungen sowie
Werksprüfbescheinigungen

g) Einzelprospektunterlagen über die technischen
Anlagen sämtlicher Anlagenteile

h) Bestandszeichnungen, Schemata CD-ROM im AutoCAD
2007dwg oder DXF-Format sowie als pdf-Datei.

i) In die Schemata sind die Volumen- bzw. Massenströme
und Dimensionen einzutragen.

j) Protokoll über alle im Rahmen der Einregulierungsarbeiten durchzuführenden Messungen

k) Protokoll über alle erforderlichen Druck- und Dichtheitsprüfungen

l) In die Schemata sind die Volumen- bzw. Massenströme und Dimensionen einzutragen

m) Sprache, sämtliche Bestandsunterlagen incl. Bescheinigungen sind zwingend in DEUTSCHER SPRACHE beizufügen.

n) Die Bestandsunterlagen sind 2 Wochen vor Abnahme
1-fach zur Prüfung vorzulegen.

Werden die vorstehend aufgeführten Unterlagen vom
Auftragnehmer nicht rechtzeitig (zur Abnahme)
vorgelegt, so wird zunächst die Schlussrechnung
zurückgehalten. Wird trotz Aufforderung die Vorlage der
Unterlagen weiterhin verzögert oder diese nicht
vorgelegt, so werden diese vom Auftraggeber selbst
erstellt. Der hierfür anfallende Aufwand wird dann dem
Auftragnehmer an der Schlussrechnung abgezogen. Diese
Position beinhaltet alle Teile der Ausschreibung zum
Gebäudeteil A.
Menge: 1,000 Psch

**2.1.30 Profilstahl**
Profilstahl,
fuer Unterstuetzungen, Aufhaengungen,
Festpunkte etc., einschl. Verschnitt,
Schweiss- und Befestigungsmaterialien
sowie 2-fachem Korrosionsschutzanstrich.
Detailzeichnungen sind durch den Auftragnehmer anzufertigen.
Abrechnung mit den Einheitsgewichten der
zutreffenden DIN-Normen.
Menge: 300,000 kg

**2.1.40 Gerüst über 2 m**
Auf-und Abbau,sowie Vorhaltung
eines Montagegerüstes,
dessen Arbeitsbühne mehr als 2 m
über Gelände bzw. Fußboden erreicht.
Menge: 1,000 Psch

**2.1.50 Einregulierung/ Inbetriebnahme**
Fuer Einregulierung und Funktionspruefung der Regel- und Steuereinrichtungen.
Nachfolgende Arbeiten sind durch
Spezialisten der Regelfirma, des Werkskundendienstes und/ oder durch
einen als Regelungstechniker ausgebildeten Techniker des Auftragnehmers
durchzufuehren :
a.  Ueberpruefen der Schalt- und Steuereinrichtungen, einschl. leistungsgerechte Einstellung und Ueberpruefung der Schutzeinrichtungen.
b.  Einstellen und Justieren der Regler,
  Stellglieder und Schaltelemente;
  Ueberpruefen der Regelfunktionen
  und Regelqualitaet.
c.  Nachregulierungen und Ueberpruefungen der Anlage im ersten Betriebsjahr nach Abnahme der Anlage
Menge: 1,000 Psch

**2.1.60 Elektroanschluesse**
Fuer das Pruefen, Absetzen, Einfuehren
und Auflegen der bauseits verlegten
elektrischen Leitungen an allen elektrischen Geraeten, die zur Gesamtanlage
gehoeren wie Schaltschrank, Fuehlern,
Antrieben udgl. einschl. aller Kleinteile, Kabeldurchfuehrungen, Dichtungsmaterialien usw.
Menge: 1,000 Psch

**2.1.70 Einweisung**
Einweisung des Bedienpersonals
in die Bedienung der technischen Anlagenteile.
Menge: 1,000 Psch

*Hinweis*
Mit der Ausführung der im Leistungsverzeichnis
vorgesehenen Stunden- lohnarbeiten ist erst nach
schriftlicher Anordnung des AG zu beginnen. Der Umfang
der im Einzelfall zu erbringenden  Leistungen wird bei
der Anordnung festgelegt (siehe auch Nr. 14 Zusätzliche
Vertragsbedingungen).

Der Verrechnungssatz für die jeweilige Arbeitskraft
umfasst sämtliche Aufwendungen wie Lohn- und
Gehaltskosten, Lohn- und Gehaltsneben- kosten,
Zuschläge, lohngebundene und lohnabhängige Kosten,
sonstige Sozialkosten, Gemeinkosten, Wagnis und Gewinn
sowie den Kleingeräte- einsatz.

Für vom AG angeordnete Stundenlohnarbeiten werden die
vereinbarten Stundenverrechnungssätze zuzüglich
Umsatzsteuer nach den tatsächlich geleisteten
Arbeitszeiten bezahlt. Wegezeiten werden nicht
gesondert vergütet.

Verlangt der AG die Ausführung von Leistungen außerhalb
der regelmäßigen werktäglichen Arbeitszeit (Mehr-,
Sonntags-, Feiertags- und Nachtarbeit), so wird neben
den vereinbarten Preisen eine Vergütung für die
nachgewiesenen zuschlagspflichtigen Stunden gewährt.
Als Vergütung wird für jede geleistete Stunde der
Betrag gezahlt, der sich aus der entsprechenden
tariflichen Vereinbarung für Mehr-, Sonntags-,
Feiertags- und Nachtarbeit zuzüglich der dafür
tatsächlichen aufgewendeten Zuschläge errechnet.

**2.1.80 Obermonteur/-in Stundenlohnarbeiten sämtliche Kosten/Zuschläge**
STLB-Bau 2010-04 091
Stundenlohnarbeiten durch Obermonteur/-in
auf Anordnung des AG ausführen,
der Verrechnungssatz für die jeweilige Arbeitskraft
umfasst sämtliche Aufwendungen wie Lohn- und
Gehaltskosten, Lohn- und Gehaltsnebenkosten, Zuschläge,
lohngebundene und lohnabhängige Kosten, sonstige
Sozialkosten, Gemeinkosten, Wagnis und Gewinn.
Menge: 10,000 h

**2.1.90 Monteur/-in Stundenlohnarbeiten sämtliche Kosten/Zuschläge**
STLB-Bau 2010-04 091
Stundenlohnarbeiten durch Monteur/-in
auf Anordnung des AG ausführen,
der Verrechnungssatz für die jeweilige Arbeitskraft
umfasst sämtliche Aufwendungen wie Lohn- und
Gehaltskosten, Lohn- und Gehaltsnebenkosten, Zuschläge,
lohngebundene und lohnabhängige Kosten, sonstige
Sozialkosten, Gemeinkosten, Wagnis und Gewinn.
Menge: 20,000 h

**2.1.100 Helfer/-in Stundenlohnarbeiten sämtliche Kosten/Zuschläge**
STLB-Bau 2010-04 091
Stundenlohnarbeiten durch Helfer/-in
auf Anordnung des AG ausführen,
der Verrechnungssatz für die jeweilige Arbeitskraft
umfasst sämtliche Aufwendungen wie Lohn- und
Gehaltskosten, Lohn- und Gehaltsnebenkosten, Zuschläge,
lohngebundene und lohnabhängige Kosten, sonstige
Sozialkosten, Gemeinkosten, Wagnis und Gewinn.
Menge: 20,000 h

*Hinweis*
Kernbohrungen durch Stahlbetonwände und - decken
einschl. des erforderlichen Maschinentransport, der
Baustelleneinrichtung, Gerüste usw. . Die
Baustellenanfahrt ist ebenfalls in die Einheitspreise
einzurechnen. Kernbohrungen werden von der Bauleitung
angegeben. Für Baustahl und Wasserabsaugung wird kein
Zuschlag vergütet.

**2.1.110 Kernbohrung Wand Stahlbeton Durchm. 50-100mm T 25-30cm**
STLB-Bau 2008-04 084
Kernbohrung in der Wand aus Stahlbeton, waagerecht,
Bohrdurchmesser über 50 bis 100 mm, Bohrtiefe über 25
bis 30 cm, einschl. Lösen des Bohrkerns aus dem Gefüge
und Lagerung des anfallenden Kerns im Behälter des AN.
Menge: 20,000 cm

**2.1.120 desgl. wie vor, jedoch Durchm. 100 - 150mm**
desgleichen wie vor, jedoch: Durchm.  100 - 150mm
Menge: 20,000 cm

**2.1.130 desgl. wie vor, jedoch Durchm. 150 - 200mm**
desgleichen wie vor, jedoch: Durchm.  150 - 200mm
Menge: 20,000 cm

**2.1.140 desgl. wie vor, jedoch Durchm. 200 - 250mm**
desgleichen wie vor, jedoch: Durchm.  200 - 250mm
Menge: 20,000 cm

**2.1.150 desgl. wie vor, jedoch Durchm. 250 - 300mm**
desgleichen wie vor, jedoch: Durchm.  250 - 300mm
Menge: 20,000 cm

USt %: 19,00
